# Soco para sistema Morcem Isolamento EPS "GRUPO PUMA"

- Propriedade do ficheiro: CYPE INGENIEROS, S.A.
- Formato: FIEBDC-3/2002
- Âmbito geográfico: Moçambique
- Moeda: MZN
- Custos indirectos: 3.00 %
- IVA: 17.00 %

## N Isolamentos e impermeabilizações

### NA Isolamentos térmicos

#### NAS Sistemas ETICS de isolamento exterior de fachadas

**NAS018** m² Soco para sistema Morcem Isolamento EPS "GRUPO PUMA", com ETE 07/0054, com os painéis isolantes enterrados, composto por: camada de impermeabilização de argamassa flexível bicomponente, Morcem Dry F "GRUPO PUMA", cor cinzento, aplicada em duas camadas; painel rígido de poliestireno extrudido, Morcem Isolamento Painel XPS "GRUPO PUMA", segundo EN 13164, de superfície rugosa e estrutura celular fechada, de cor branca, de 60 mm de espessura, fixado ao suporte através argamassa Morcem Isolamento "GRUPO PUMA", aplicada manualmente e fixações mecânicas com bucha de expansão de polipropileno Morcem Isolamento "GRUPO PUMA"; camada de regularização de argamassa Morcem Isolamento "GRUPO PUMA", aplicada manualmente, armada com malha de fibra de vidro, anti-álcalis, Morcem Isolamento "GRUPO PUMA", de 5x4 mm de vão de malha, de 0,6 mm de espessura e de 160 g/m² de massa superficial; camada de acabamento de argamassa acrílica Morcemcril "GRUPO PUMA", cor Blanco 100, sobre primário acrílico Fondo Morcemcril "GRUPO PUMA".
Fornecimento e colocação de soco para sistema Morcem Isolamento EPS "GRUPO PUMA", com ETE 07/0054, com os painéis isolantes enterrados, composto por: camada de impermeabilização de argamassa flexível bicomponente, Morcem Dry F "GRUPO PUMA", cor cinzento, aplicada em duas camadas; painel rígido de poliestireno extrudido, Morcem Isolamento Painel XPS "GRUPO PUMA", segundo EN 13164, de superfície rugosa e estrutura celular fechada, de cor branca, de 60 mm de espessura, fixado ao suporte através argamassa Morcem Isolamento "GRUPO PUMA", aplicada manualmente e fixações mecânicas com bucha de expansão de polipropileno Morcem Isolamento "GRUPO PUMA"; camada de regularização de argamassa Morcem Isolamento "GRUPO PUMA", aplicada manualmente, armada com malha de fibra de vidro, anti-álcalis, Morcem Isolamento "GRUPO PUMA", de 5x4 mm de vão de malha, de 0,6 mm de espessura e de 160 g/m² de massa superficial; camada de acabamento de argamassa acrílica Morcemcril "GRUPO PUMA", cor Blanco 100, sobre primário acrílico Fondo Morcemcril "GRUPO PUMA".
Inclui: Preparação da superfície suporte. Aplicação do impermeabilizante. Corte e preparação do isolamento. Colocação do isolamento sobre o paramento. Aplicação da argamassa base e colocação da malha de fibra de vidro na camada de regularização. Tratamento dos pontos singulares. Formação de juntas. Aplicação da camada de acabamento.
Critério de medição de projecto: Superfície medida segundo documentação gráfica de Projecto.
Critério de medição de obra: Medir-se-á a superfície realmente executada segundo especificações de Projecto.
Critérios considerados na determinação do preço da unidade de obra: O preço inclui a execução dos remates nos encontros com paramentos, revestimentos ou outros elementos assentes na sua superfície.

| Código | Un | Descrição | Rendimento | Preço | Importância |
|---|---|---|---|---|---|
| mt15igp010l | kg | Argamassa flexível bicomponente, Morcem Dry F "GRUPO PUMA", cor cinzento, composta por ligantes hidráulicos e resinas sintéticas, resistência à pressão hidrostática positiva e negativa de 15 bar e certificado de potabilidade, segundo NP EN 1504-2. (material) | 3.000 | 277.05 | 831.15 |
| mt28mop030k | kg | Argamassa Morcem Isolamento "GRUPO PUMA", aplicada manualmente, impermeável à água da chuva, permeável ao vapor de água e não propagador da chama, para aderir os painéis isolantes e como camada base, prévia amassadura com água. (material) | 10.000 | 59.47 | 594.70 |
| mt16pxg010l | m² | Painel rígido de poliestireno extrudido, Morcem Isolamento Painel XPS "GRUPO PUMA", segundo EN 13164, de superfície rugosa e estrutura celular fechada, de cor branca, de 60 mm de espessura, resistência térmica 1,76 m²°C/W, condutibilidade térmica 0,034 W/(m°C), Euroclasse E de reacção ao fogo. (material) | 1.050 | 1135.26 | 1192.02 |
| mt16pep100C | Ud | Bucha de expansão de polipropileno Morcem Isolamento "GRUPO PUMA", de 110 mm de comprimento, para fixação de placas isolantes. (material) | 6.000 | 14.32 | 85.92 |
| mt28mop050e | m² | Malha de fibra de vidro, anti-álcalis, Morcem Isolamento "GRUPO PUMA", de 5x4 mm de vão de malha, de 0,6 mm de espessura, de 160 g/m² de massa superficial e de 1x50 m, para armar argamassas. (material) | 1.100 | 108.12 | 118.93 |
| mt28mop320d | kg | Primário acrílico Fondo Morcemcril "GRUPO PUMA", composto por resinas acrílicas, pigmentos minerais e aditivos orgânicos e inorgânicos, impermeável à água da chuva e permeável ao vapor de água, para aplicar com trincha, rolo ou pistola, para regularizar a absorção e incrementar a aderência de argamassas acrílicas. (material) | 0.067 | 256.78 | 17.20 |
| mt28mop310ug | kg | Argamassa acrílica Morcemcril "GRUPO PUMA", cor Blanco 100, composta por resinas acrílicas, pigmentos minerais e aditivos orgânicos e inorgânicos, anti-caruncho e anti-verdete, permeável ao vapor de água e resistente ao envelhecimento, à contaminação urbana e aos raios UV, para revestimento de paramentos exteriores. (material) | 0.667 | 259.49 | 173.08 |
| mo054 | h | Oficial de 1ª montador de isolamentos. (mão de obra) | 0.113 | 71.61 | 8.09 |
| mo101 | h | Ajudante de montador de isolamentos. (mão de obra) | 0.113 | 51.01 | 5.76 |
| mo039 | h | Oficial de 1ª rebocador. (mão de obra) | 0.676 | 69.28 | 46.83 |
| mo079 | h | Ajudante de rebocador. (mão de obra) | 0.676 | 51.01 | 34.48 |
| mo032 | h | Oficial de 1ª aplicador de produtos impermeabilizantes. (mão de obra) | 0.113 | 69.28 | 7.83 |
| mo070 | h | Ajudante de aplicador de produtos impermeabilizantes. (mão de obra) | 0.113 | 51.01 | 5.76 |
| % | % | Custos directos complementares | 2 % | 3121.75 | 62.44 |
|  |  | Custos directos |  |  | 3184.19 |
