# Desmontagem de pilar metálico

- Propriedade do ficheiro: CYPE Ingenieros S.A.
- Formato: FIEBDC-3/2016
- Programa: Generador de precios de la construcción. CYPE Ingenieros, S.A.
- Data: 15/06/2024
- Âmbito geográfico: Moçambique
- Moeda: MZN
- Custos indirectos: 3 %
- IVA: 17 %

## D Demolições

### DE Estruturas

#### DEA Metálicas

**DEA030** m Desmontagem de pilar metálico.
Desmontagem de pilar metálico, formado por peças simples de perfil de aço laminado IPE 200 ou similar, de até 3 m de comprimento médio, com equipamento de oxicorte, e carga manual para camião ou contentor.
Inclui: Desmontagem do elemento. Remoção e armazenamento do material desmontado. Limpeza dos restos da obra. Carga manual do material desmontado e restos da obra para camião ou contentor.
Critério de medição de projecto: Comprimento medido segundo documentação gráfica de Projecto.
Critério de medição de obra: Será medido o comprimento realmente desmontado segundo especificações de Projecto.

| Código | Un | Descrição | Rendimento | Preço | Importância |
|---|---|---|---|---|---|
| mq08sol010 | h | Equipamento de oxicorte, com acetileno como combustível e oxigénio como comburente. (equipamento) | 0.122 | 292.59 | 35.696 |
| mo019 | h | Oficial de 1ª soldador. (mão de obra) | 0.136 | 134.6 | 18.306 |
| mo113 | h | Operário não qualificado construção. (mão de obra) | 0.546 | 95.68 | 52.241 |
| % | % | Custos directos complementares | 2 % | 106.243 | 2.125 |
|  |  | Custos directos |  |  | 108.368 |

Resíduos:
- demolição: ruo170405 Ferro e aço. (componente de resíduo); rendimento 22.4 kg; Código LER 17 04 05; Massa do elemento 1 kg; Volume 0.000476 m3
