# Revestimento exterior de fachada ventilada, com peças de grande formato de pedra natural

- Propriedade do ficheiro: CYPE Ingenieros S.A.
- Formato: FIEBDC-3/2016
- Programa: Generador de precios de la construcción. CYPE Ingenieros, S.A.
- Data: 24/05/2024
- Âmbito geográfico: Moçambique
- Moeda: MZN
- Custos indirectos: 3 %
- IVA: 17 %

## F Fachadas, divisões e protecções

### FA Fachadas ventiladas

#### FAP Revestimento exterior de placas de pedra natural

**FAP010** m² Revestimento exterior de fachada ventilada, com peças de grande formato de pedra natural.
Revestimento exterior de fachada ventilada, de placas mecanizadas de granito Gran Pola, acabamento polido, de 60x40x3 cm; colocação através do sistema de ancoragem horizontal contínuo oculto, sobre subestrutura suporte regulável nas três direcções, de liga de alumínio EN AW-6063 T6. Inclusive tira-fundos e ancoragens mecânicas de expansão de aço inoxidável A2, para a fixação da subestrutura suporte.
Critérios considerados na determinação do preço da unidade de obra: O preço não inclui o isolamento térmico nem a resolução de pontos singulares.
Inclui: Limpeza e preparação da superfície suporte. Implantação das juntas de dilatação e panos de trabalho. Marcação da disposição do revestimento e dos pontos de ancoragem da subestrutura suporte. Montagem dos esquadros. Fixação dos perfis verticais. Fixação dos perfis horizontais. Preparação do revestimento. Aprumo, nivelamento e alinhamento do revestimento. Fixação definitiva do revestimento à subestrutura suporte. Realização de todos os trabalhos necessários para a execução dos vãos. Limpeza final do paramento.
Critério de medição de projecto: Superfície medida segundo documentação gráfica de Projecto, sem deduzir aberturas menores que 1 m², deduzindo 50% das aberturas entre 1 e 2 m² e 100% das aberturas maiores que 2 m², adicionando no entanto, nas últimas, a superfície da parte interior da abertura, correspondente ao desenvolvimento de ombreiras e padieiras. Nas aberturas que não se deduzam, ou que se deduzam parcialmente, estão incluídos os trabalhos de realizar a superfície interior da abertura.
Critério de medição de obra: Medir-se-á a superfície realmente executada segundo especificações de Projecto, sem deduzir aberturas menores que 1 m², deduzindo 50% das aberturas entre 1 e 2 m² e 100% das aberturas maiores que 2 m², adicionando no entanto, nas últimas, a superfície da parte interior da abertura, correspondente ao desenvolvimento de ombreiras e padieiras. Nas aberturas que não se deduzam, ou que se deduzam parcialmente, estão incluídos os trabalhos de realizar a superfície interior da abertura.

| Código | Un | Descrição | Rendimento | Preço | Importância |
|---|---|---|---|---|---|
| mt18bgi030cc | m² | Placa mecanizada de granito do Brasil, Gran Pola, 60x40x3 cm, acabamento polido, segundo NP EN 1469. (material) | 1 | 13179.03 | 13179.030 |
| mt19pag010cecc | m² | Subestrutura suporte regulável nas três direcções, para a sustentação do revestimento exterior, com peças mecanizadas de grande formato de pedra natural, de 400x600 mm e de entre 20 e 40 mm de espessura, através do sistema de ancoragem horizontal contínuo oculto, formada por: perfis verticais em C e perfis horizontais contínuos com unha oculta para a fixação do revestimento, de alumínio extrudido de liga 6063 com tratamento térmico T6, esquadros de carga e esquadros de apoio de 80x60x100x5 mm, de alumínio extrudido de liga 6063 com tratamento térmico T6; com tira-fundos de aço inoxidável A2 e buchas de nylon para a fixação dos perfis ao pano principal (fck>=150 kp/cm²) cada 1,20 m no máximo e ancoragens mecânicas de expansão, de aço inoxidável A2 para a fixação dos perfis à laje (aproximadamente 3 m de altura livre). (material) | 1 | 2958.61 | 2958.610 |
| mo052 | h | Oficial de 1ª montador de sistemas de fachadas pré-fabricadas. (mão de obra) | 1.114 | 136.52 | 152.083 |
| mo099 | h | Ajudante de montador de sistemas de fachadas pré-fabricadas. (mão de obra) | 1.114 | 99.31 | 110.631 |
| % | % | Custos directos complementares | 3 % | 16400.354 | 492.011 |
|  |  | Custos directos |  |  | 16892.365 |

Resíduos:
- colocação: mt18bgi030cc Placa mecanizada de granito do Brasil, Gran Pola, 60x40x3 cm, acabamento polido, segundo NP EN 1469; factor de resíduo 0.0123
- colocação: mt19pag010cecc; factor de resíduo 0.024

## Recursos

**mt18bgi030cc** m² Placa mecanizada de granito do Brasil, Gran Pola, 60x40x3 cm, acabamento polido, segundo NP EN 1469
Dados técnicos: Custo energético 180.899 MJ; Emissão de CO2 6.306 kg; Código LER 01 04 13; Massa do elemento 78 kg; Volume 0.052 m3
Resíduos:
- embalagem: re170201 Madeira. (componente de resíduo); rendimento 0.037 kg; Código LER 17 02 01; Massa do elemento 1 kg; Volume 0.000909 m3
- embalagem: re170203 Plástico. (componente de resíduo); rendimento 0.028 kg; Código LER 17 02 03; Massa do elemento 1 kg; Volume 0.001667 m3

**mt19pag010cecc** m² Subestrutura suporte regulável nas três direcções
Dados técnicos: Custo energético 337.981 MJ; Emissão de CO2 24.826 kg; Código LER 17 04 02; Massa do elemento 3 kg; Volume 0.002 m3
Resíduos:
- embalagem: re170203 Plástico; rendimento 0.022 kg
