# Instalação interior de gás em local

- Propriedade do ficheiro: CYPE Ingenieros S.A.
- Formato: FIEBDC-3/2016
- Programa: Generador de precios de la construcción. CYPE Ingenieros, S.A.
- Data: 24/05/2024
- Âmbito geográfico: Moçambique
- Moeda: MZN
- Custos indirectos: 3 %
- IVA: 17 %

## I Instalações

### IG Gases combustíveis

#### IGI Instalação interior

**IGI020** Ud Instalação interior de gás em local.
Instalação interior de gás em local, com capacidade para 2 aparelhos, realizada com tubagem de cobre, com tubo de revestimento metálico, que liga a válvula de local privado com cada um dos aparelhos a gás, composta dos seguintes troços: troço comum de 54 mm de diâmetro e 10 m de comprimento e 2 ramificações a cada consumo, de 22 mm de diâmetro e 8 m de comprimento e de 22 mm de diâmetro e 7 m de comprimento. Incluindo válvulas de corte macho-macho de ligação de aparelhos para o corte de abastecimento de gás, com ligações por junta plana, pasta de enchimento e elementos de fixação, colocados através de soldadura por capilaridade.
Critérios considerados na determinação do preço da unidade de obra: O preço não inclui a válvula de corte individual.
Inclui: Marcação do traçado das tubagens e da localização das válvulas. Colocação do tubo de revestimento. Colocação e fixação de tubos e válvulas. Montagem, ligação e verificação do seu correcto funcionamento.
Critério de medição de projecto: Número de unidades previstas, segundo documentação gráfica de Projecto.
Critério de medição de obra: Medir-se-á o número de unidades realmente executadas segundo especificações de Projecto.

| Código | Un | Descrição | Rendimento | Preço | Importância |
|---|---|---|---|---|---|
| mt43tco010hg | m | Tubo de cobre estirado a frio sem soldadura, diâmetro D=51/54 mm e 1,5 mm de espessura, segundo NP EN 1057, com o preço incrementado em 30% relativamente a acessórios e peças especiais. (material) | 10 | 1483.53 | 14835.300 |
| mt43www020f | m | Tubo metálico de 70 mm de diâmetro e 1,5 mm de espessura, inclusive abraçadeiras, elementos de fixação e acessórios (curvas, manguitos, tês e joelhos). (material) | 8 | 1021.07 | 8168.560 |
| mt43tco010dg | m | Tubo de cobre estirado a frio sem soldadura, diâmetro D=20/22 mm e 1 mm de espessura, segundo NP EN 1057, com o preço incrementado em 30% relativamente a acessórios e peças especiais. (material) | 15 | 366.87 | 5503.050 |
| mt43www020c | m | Tubo metálico de 40 mm de diâmetro e 1,5 mm de espessura, inclusive abraçadeiras, elementos de fixação e acessórios (curvas, manguitos, tês e joelhos). (material) | 12 | 306.58 | 3678.960 |
| mt27tec020 | kg | Pasta hidrófuga. (material) | 0.8 | 57.01 | 45.608 |
| mt43acv010c | Ud | Válvula macho-macho com base e ligações por junta plana, com rosca cilíndrica GAS de 3/4" de diâmetro, segundo NP EN 331. (material) | 2 | 974.9 | 1949.800 |
| mo010 | h | Oficial de 1ª instalador de gás. (mão de obra) | 6.073 | 136.52 | 829.086 |
| mo109 | h | Ajudante de instalador de gás. (mão de obra) | 6.073 | 99.12 | 601.956 |
| % | % | Custos directos complementares | 2 % | 35612.320 | 712.246 |
|  |  | Custos directos |  |  | 36324.566 |

Resíduos:
- colocação: mt43tco010hg; factor de resíduo 0.0344206
- colocação: mt43www020f; factor de resíduo 0.034656
- colocação: mt43tco010dg; factor de resíduo 0.044
- colocação: mt43www020c; factor de resíduo 0.035
- colocação: mt27tec020 Pasta hidrófuga; factor de resíduo 0.0525

## Recursos

**mt43tco010hg** m Tubo de cobre estirado a frio sem soldadura
Dados técnicos: Custo energético 107.263 MJ; Emissão de CO2 2.066 kg; Código LER 17 04 01; Massa do elemento 2.91 kg; Volume 0.00194 m3

**mt43www020f** m Tubo metálico de 70 mm de diâmetro e 1,5 mm de espessura
Dados técnicos: Custo energético 27.081 MJ; Emissão de CO2 1.306 kg; Código LER 17 04 05; Massa do elemento 2.573 kg; Volume 0.001225 m3
Resíduos:
- embalagem: re170201 Madeira. (componente de resíduo); rendimento 0.011 kg; Código LER 17 02 01; Massa do elemento 1 kg; Volume 0.000909 m3
- embalagem: re170203 Plástico. (componente de resíduo); rendimento 0.003 kg; Código LER 17 02 03; Massa do elemento 1 kg; Volume 0.001667 m3

**mt43tco010dg** m Tubo de cobre estirado a frio sem soldadura
Dados técnicos: Custo energético 21.747 MJ; Emissão de CO2 0.419 kg; Código LER 17 04 01; Massa do elemento 0.59 kg; Volume 0.000393 m3

**mt43www020c** m Tubo metálico de 40 mm de diâmetro e 1,5 mm de espessura
Dados técnicos: Custo energético 16.235 MJ; Emissão de CO2 0.744 kg; Código LER 17 04 05; Massa do elemento 1.47 kg; Volume 0.0007 m3
Resíduos:
- embalagem: re170201 Madeira; rendimento 0.011 kg
- embalagem: re170203 Plástico; rendimento 0.003 kg

**mt27tec020** kg Pasta hidrófuga
Dados técnicos: Custo energético 0.218 MJ; Emissão de CO2 0.011 kg; Código LER 17 09 04; Massa do elemento 1 kg; Volume 0.000667 m3
Resíduos:
- embalagem: re170203 Plástico; rendimento 0.002 kg

**mt43acv010c** Ud Válvula macho-macho com base e ligações por junta plana
Dados técnicos: Custo energético 124.786 MJ; Emissão de CO2 8.439 kg
Resíduos:
- embalagem: re150101 Embalagens de papel e cartão. (componente de resíduo); rendimento 0.072 kg; Código LER 15 01 01; Massa do elemento 1 kg; Volume 0.001333 m3
