# Interfone electrónico individual

- Propriedade do ficheiro: CYPE INGENIEROS, S.A.
- Formato: FIEBDC-3/2002
- Âmbito geográfico: Moçambique
- Moeda: MZN
- Custos indirectos: 3.00 %
- IVA: 17.00 %

## I Instalações

### IA Audiovisuais

#### IAV Interfonia e vídeo

**IAV020** Ud Interfone electrónico individual.
Instalação de kit de interfone electrónico anti-vandalismo para habitação unifamiliar composto por: placa exterior de rua anti-vandalismo com botão de pressão de chamada, fonte de alimentação e telefone. Inclusive um telefone adicional, abre-portas, viseira, cablagem e caixas.
Critérios considerados na determinação do preço da unidade de obra: O preço não inclui os trabalhos auxiliares de pedreiro para instalações.
Inclui: Marcação. Colocação e fixação de tubos e caixas. Colocação de cabos. Montagem, ligação e verificação do seu correcto funcionamento.
Critério de medição de projecto: Número de unidades previstas, segundo documentação gráfica de Projecto.
Critério de medição de obra: Medir-se-á o número de unidades realmente executadas segundo especificações de Projecto.

| Código | Un | Descrição | Rendimento | Preço | Importância |
|---|---|---|---|---|---|
| mt35tpt010be | m | Tubo rígido de PVC VD-M de 20 mm de diâmetro exterior e 1,5 mm de espessura. Resistência à compressão 750 N, resistência ao impacto 2 joules, temperatura de trabalho -5°C até 60°C, classificação 3321, segundo NP EN 61386-1 e NP EN 61386-21, com o preço incrementado em 20% relativamente a acessórios e peças especiais. (material) | 27.000 | 45.61 | 1231.47 |
| mt40pea030c | m | Cabo paralelo formado por condutores de cobre de 2x1,0 mm². Segundo NP 2356. (material) | 7.000 | 77.92 | 545.44 |
| mt40pga010 | m | Cabo formado por condutores de cobre flexível de 8x0,22 mm², com isolamento de PVC e bainha exterior de PVC branco. (material) | 20.000 | 42.40 | 848.00 |
| mt40pga060 | Ud | Viseira, para placa de rua encastrada anti-vandalismo. (material) | 1.000 | 1324.46 | 1324.46 |
| mt40pgk010a | Ud | Kit de porteiro electrónico, para moradia unifamiliar, composto por placa de rua anti-vandalismo com botão de pressão de chamada, caixa de encastrar, fonte de alimentação e telefone com botão de comando para o abre-portas. (material) | 1.000 | 13404.96 | 13404.96 |
| mt40pgt010d | Ud | Telefone equipado com chamada electrónica ou por campainha e botão de comando para o abre-portas. (material) | 1.000 | 2468.27 | 2468.27 |
| mt40pga050a | Ud | Abre-portas eléctrico de corrente alternada. (material) | 1.000 | 1689.45 | 1689.45 |
| mo003 | h | Oficial de 1ª electricista. (mão de obra) | 4.012 | 136.52 | 547.72 |
| mo102 | h | Ajudante de electricista. (mão de obra) | 4.012 | 99.12 | 397.67 |
| % | % | Custos directos complementares | 2 % | 22457.44 | 449.15 |
|  |  | Custos directos |  |  | 22906.59 |
