# Divisórias para banheira

- Propriedade do ficheiro: CYPE INGENIEROS, S.A.
- Formato: FIEBDC-3/2002
- Âmbito geográfico: Moçambique
- Moeda: MZN
- Custos indirectos: 3.00 %
- IVA: 17.00 %

## S Equipamentos fixos e sinalização

### SM Casas de banho

#### SMM Divisórias

**SMM010** Ud Divisórias para banheira.
Divisória frontal para banheira, de 700 a 850 mm de largura e 1525 mm de altura, formada por uma porta de batente com abertura a 180°, de vidro transparente com perfis de alumínio acabamento branco e uma divisória lateral fixa de 700 a 750 mm de largura. Inclusive fixações e vedação de juntas.
Inclui: Marcação dos pontos de fixação. Instalação dos perfis que formam a divisória para banheira. Montagem da porta. Montagem dos acessórios. Vedação das juntas.
Critério de medição de projecto: Número de unidades previstas, segundo documentação gráfica de Projecto.
Critério de medição de obra: Medir-se-á o número de unidades realmente colocadas segundo especificações de Projecto.

| Código | Un | Descrição | Rendimento | Preço | Importância |
|---|---|---|---|---|---|
| mt31mas045a | Ud | Divisória frontal para banheira, de 700 a 850 mm de largura e 1525 mm de altura, formada por uma porta de batente com abertura a 180°, de vidro transparente com perfis de alumínio acabamento branco, inclusive elementos de fixação. (material) | 1.000 | 43838.87 | 43838.87 |
| mt31mas065ca | Ud | Divisória lateral fixa para banheira, de 700 a 750 mm de largura e 1525 mm de altura, de vidro transparente com perfis de alumínio acabamento branco, inclusive elementos de fixação. (material) | 1.000 | 45426.41 | 45426.41 |
| op00ato010 |  | Aparafusadora. | 1.000 | 0.00 | 0.00 |
| mo011 | h | Oficial de 1ª montador. (mão de obra) | 2.474 | 136.52 | 337.75 |
| mo080 | h | Ajudante de montador. (mão de obra) | 2.474 | 99.31 | 245.69 |
| % | % | Custos directos complementares | 2 % | 89848.72 | 1796.97 |
|  |  | Custos directos |  |  | 91645.69 |
