# Geocomposto para vala drenante

- Propriedade do ficheiro: CYPE Ingenieros S.A.
- Formato: FIEBDC-3/2016
- Programa: Gerador de preços para construção civil. CYPE Ingenieros, S.A.
- Data: 08/10/2024
- Âmbito geográfico: Moçambique
- Moeda: MZN
- Custos indirectos: 3 %
- IVA: 17 %

## N Isolamentos e impermeabilizações

### NG Geosintéticos

#### NGC Geocompostos

**NGC020** m Geocomposto para vala drenante.
Geocomposto drenante, formado por um núcleo semi-rígido drenante, de estrutura alveolar dupla bicúspide de polietileno de alta densidade, totalmente envolvido num geotêxtil à base de filamentos de polipropileno não tecido, com um saco na parte inferior, desenhada como dispositivo colector para conter a correspondente tubagem de drenagem, com uma capacidade drenante de 0,85 l/m·s (pressão 20kPa, gradiente i=1), com uma resistência à tracção longitudinal de 20,6 kN/m, uma resistência à tracção transversal de 20,3 kN/m e 5 mm de espessura, para vala drenante de 30 cm de profundidade com tubagem de 110 mm de diâmetro. Colocação em obra: com sobreposições e com rosetas (2 ud/m).
Inclui: Colocação do geocomposto. Resolução de sobreposições e uniões. Resolução de pontos singulares. Fixação do geocomposto.
Critério de medição de projecto: Comprimento medido segundo documentação gráfica de Projecto.
Critério de medição de obra: Medir-se-á o comprimento realmente executado segundo especificações de Projecto.

| Código | Un | Descrição | Rendimento | Preço | Importância |
|---|---|---|---|---|---|
| mt14geo020aa | m | Geocomposto drenante, formado por um núcleo semi-rígido drenante, de estrutura alveolar dupla bicúspide de polietileno de alta densidade, totalmente envolvido num geotêxtil à base de filamentos de polipropileno não tecido, com um saco na parte inferior, desenhada como dispositivo colector para conter a correspondente tubagem de drenagem, com uma capacidade drenante de 0,85 l/m·s (pressão 20kPa, gradiente i=1), com uma resistência à tracção longitudinal de 20,6 kN/m, uma resistência à tracção transversal de 20,3 kN/m e 5 mm de espessura, para vala drenante de 30 cm de profundidade. (material) | 1.1 | 339.59 | 373.549 |
| mt15pao010a | Ud | Roseta, para fixação de lâmina drenante. (material) | 2 | 1.95 | 3.900 |
| mo041 | h | Oficial de 1ª construção de obra civil. (mão de obra) | 0.009 | 134.36 | 1.209 |
| mo087 | h | Ajudante de construção de obra civil. (mão de obra) | 0.009 | 100.44 | 0.904 |
| % | % | Custos directos complementares | 2 % | 379.562 | 7.591 |
|  |  | Custos directos |  |  | 387.153 |

Resíduos:
- colocação: mt14geo020aa; factor de resíduo 0.0688678

## Recursos

**mt14geo020aa** m Geocomposto drenante
Dados técnicos: Custo energético 433.213 MJ; Emissão de CO2 21.509 kg; Código LER 17 02 03; Massa do elemento 4.47 kg; Volume 0.00745 m3
Resíduos:
- embalagem: re170203 Plástico. (componente de resíduo); rendimento 0.002 kg; Código LER 17 02 03; Massa do elemento 1 kg; Volume 0.001667 m3
