# Pavimento amortecedor de impactos, de material granular

- Propriedade do ficheiro: CYPE Ingenieros S.A.
- Formato: FIEBDC-3/2016
- Programa: Gerador de preços para construção civil. CYPE Ingenieros, S.A.
- Data: 21/04/2024
- Âmbito geográfico: Moçambique
- Moeda: MZN
- Custos indirectos: 3 %
- IVA: 17 %

## T Equipamento urbano

### TJ Parques infantis

#### TJR Pavimentos amortecedores de impactos

**TJR010** m² Pavimento amortecedor de impactos, de material granular.
Pavimento amortecedor de impactos para uma altura máxima de queda de 2,0 m, em parques infantis exteriores, formado por uma camada de gravilha, não compactada, de 20 cm de espessura.
Inclui: Transporte e descarga do material ao local de trabalho. Espalhamento e nivelação do material.
Critério de medição de projecto: Superfície medida segundo documentação gráfica de Projecto.
Critério de medição de obra: Medir-se-á a superfície realmente executada segundo especificações de Projecto.

| Código | Un | Descrição | Rendimento | Preço | Importância |
|---|---|---|---|---|---|
| mt01arp032c | m³ | Gravilha de seixo rolado lavado de 2 a 8 mm de diâmetro. (material) | 0.2 | 1183.46 | 236.692 |
| mq01pan070b | h | Mini pá carregadora sobre pneus, de 52 kW/1 m³ kW. (equipamento) | 0.088 | 1298.04 | 114.228 |
| mo087 | h | Ajudante de construção de obra civil. (mão de obra) | 0.049 | 99.31 | 4.866 |
| % | % | Custos directos complementares | 2 % | 355.786 | 7.116 |
|  |  | Custos directos |  |  | 362.902 |

Resíduos:
- colocação: mt01arp032c Gravilha de seixo rolado lavado de 2 a 8 mm de diâmetro; factor de resíduo 0.0061746

## Recursos

**mt01arp032c** m³ Gravilha de seixo rolado lavado de 2 a 8 mm de diâmetro
Dados técnicos: Custo energético 146.250 MJ; Emissão de CO2 7.800 kg; Código LER 17 05 04; Massa do elemento 1950 kg; Volume 1.21875 m3
