# Isolamento térmico pelo exterior, em fachada autoportante, contínua e ventilada

- Propriedade do ficheiro: CYPE INGENIEROS, S.A.
- Formato: FIEBDC-3/2002
- Âmbito geográfico: Moçambique
- Moeda: MZN
- Custos indirectos: 3.00 %
- IVA: 17.00 %

## N Isolamentos e impermeabilizações

### NA Isolamentos térmicos

#### NAQ Fachadas ventiladas

**NAQ020** m² Isolamento térmico pelo exterior, em fachada autoportante, contínua e ventilada.
Isolamento térmico pelo exterior, em fachada autoportante, contínua e ventilada, com painel rígido de lã mineral, segundo EN 13162, não revestido de dupla densidade, de 30 mm de espessura, resistência térmica 0,85 m²°C/W, condutibilidade térmica 0,034 W/(m°C). Colocação em obra: topo a topo, com fixações mecânicas.
Inclui: Implantação e corte do isolamento. Colocação do isolamento. Fixação do isolamento. Resolução de pontos singulares.
Critério de medição de projecto: Superfície medida segundo documentação gráfica de Projecto.
Critério de medição de obra: Medir-se-á a superfície realmente executada segundo especificações de Projecto.

| Código | Un | Descrição | Rendimento | Preço | Importância |
|---|---|---|---|---|---|
| mt16lra020aal | m² | Painel rígido de lã mineral, segundo EN 13162, não revestido de dupla densidade, de 30 mm de espessura, resistência térmica 0,85 m²°C/W, condutibilidade térmica 0,034 W/(m°C), impermeável à água da chuva, Euroclasse A1 de reacção ao fogo segundo NP EN 13501-1, capacidade de absorção de água a curto prazo <=1 kg/m² e factor de resistência à difusão do vapor de água 1,3. (material) | 1.050 | 1444.60 | 1516.83 |
| mt16aaa020ab | Ud | Fixação mecânica para painéis isolantes de lã mineral, colocados directamente sobre a superfície suporte. (material) | 4.000 | 19.29 | 77.16 |
| mo054 | h | Oficial de 1ª montador de isolamentos. (mão de obra) | 0.089 | 144.14 | 12.83 |
| mo101 | h | Ajudante de montador de isolamentos. (mão de obra) | 0.045 | 104.83 | 4.72 |
| % | % | Custos directos complementares | 2 % | 1611.54 | 32.23 |
|  |  | Custos directos |  |  | 1643.77 |
