# Ensaio não destrutivo: ultra-sons

- Propriedade do ficheiro: CYPE INGENIEROS, S.A.
- Formato: FIEBDC-3/2002
- Âmbito geográfico: Moçambique
- Moeda: MZN
- Custos indirectos: 3.00 %
- IVA: 17.00 %

## 0 Trabalhos prévios

### 0E Recolha de amostras e ensaios para estudo de patologias

#### 0EH Ensaios de informação do betão endurecido

**0EH030** Ud Ensaio não destrutivo: ultra-sons.
Ensaio não destrutivo que consiste na determinação da velocidade de propagação dos impulsos ultra-sónicos em viga existente, através da utilização de ultra-sons, medindo o tempo de percurso de uma onda ultra-sónica dentro do betão, entre um emissor e um receptor colocados sobre a sua superfície, para obter a qualidade e a homogeneidade do betão endurecido, sem incluir sondagem nem reposição de revestimentos ou recobrimentos.
Inclui: Realização do ensaio.
Critério de medição de projecto: Número de unidades previstas, segundo documentação gráfica de Projecto.
Critério de medição de obra: Medir-se-á o número de unidades realmente executadas segundo especificações de Projecto.

| Código | Un | Descrição | Rendimento | Preço | Importância |
|---|---|---|---|---|---|
| mt49hpa070c | Ud | Ensaio para determinar a velocidade de propagação dos impulsos ultra-sónicos numa viga, através da utilização de ultra-sons, segundo NP EN 12504-4, sem incluir sondagem nem reposição de revestimentos ou recobrimentos. (material) | 1.000 | 985.63 | 985.63 |
| % | % | Custos directos complementares | 2 % | 985.63 | 19.71 |
|  |  | Custos directos |  |  | 1005.34 |
