# Porta de correr automática, de alumínio e vidro

- Propriedade do ficheiro: CYPE INGENIEROS, S.A.
- Formato: FIEBDC-3/2002
- Âmbito geográfico: Moçambique
- Moeda: MZN
- Custos indirectos: 3.00 %
- IVA: 17.00 %

## L Vãos

### LB Portas automáticas de acesso pedonal

#### LBL De correr

**LBL020** Ud Porta de correr automática, de alumínio e vidro.
Porta de correr automática, de alumínio e vidro, para acesso pedonal, com sistema de abertura central, de duas folhas de correr de 100x210 cm e duas folhas fixas de 120x210 cm, composta por: caixa superior com mecanismos, equipamento de motorização e bateria de emergência para abertura e fecho automático no caso de corte do fornecimento eléctrico, de alumínio lacado, cor branca, dois detectores de presença por radiofrequência, célula fotoeléctrica de segurança e painel de controlo com quatro modos de funcionamento seleccionáveis; quatro folhas de vidro laminado de segurança 5+5, incolor, 1B1 segundo EN 12600 com perfis de alumínio lacado, cor branco, fixadas sobre os perfis com perfil contínuo de neopreno.
Inclui: Limpeza e preparação da superfície suporte. Marcação. Instalação da caixa superior com mecanismos, equipamento de motorização e bateria de emergência. Colocação dos perfis e dos elementos de acabamento. Colocação do perfil de neopreno no perímetro das folhas de vidro. Montagem das folhas. Ligação eléctrica. Ajuste e fixação da porta. Colocação em funcionamento.
Critério de medição de projecto: Número de unidades previstas, segundo documentação gráfica de Projecto.
Critério de medição de obra: Medir-se-á o número de unidades realmente executadas segundo especificações de Projecto.

| Código | Un | Descrição | Rendimento | Preço | Importância |
|---|---|---|---|---|---|
| mt26pes030h | Ud | Porta de correr automática, de alumínio e vidro, para acesso pedonal, com sistema de abertura central, de duas folhas de correr de 100x210 cm e duas folhas fixas de 120x210 cm, composta por: caixa superior com mecanismos, equipamento de motorização e bateria de emergência para abertura e fecho automático no caso de corte do fornecimento eléctrico, de alumínio lacado, cor branca, dois detectores de presença por radiofrequência, célula fotoeléctrica de segurança e painel de controlo com quatro modos de funcionamento seleccionáveis; quatro folhas de vidro laminado de segurança 5+5, incolor, 1B1 segundo EN 12600 com perfis de alumínio lacado, cor branco, para fixar sobre os perfis com perfil contínuo de neopreno. Segundo NP EN 16005. (material) | 1.000 | 365526.42 | 365526.42 |
| mt21vva025 | m | Perfil contínuo de neopreno para a colocação do vidro. (material) | 2.480 | 86.82 | 215.31 |
| mt21vva021 | Ud | Material auxiliar para a colocação de vidros. (material) | 1.000 | 121.54 | 121.54 |
| mo011 | h | Oficial de 1ª montador. (mão de obra) | 10.245 | 138.06 | 1414.42 |
| mo080 | h | Ajudante de montador. (mão de obra) | 10.245 | 100.44 | 1029.01 |
| mo055 | h | Oficial de 1ª vidraceiro. (mão de obra) | 2.561 | 142.98 | 366.17 |
| mo003 | h | Oficial de 1ª electricista. (mão de obra) | 1.281 | 138.06 | 176.85 |
| % | % | Custos directos complementares | 2 % | 368849.72 | 7376.99 |
|  |  | Custos directos |  |  | 376226.71 |
