# Tratamento de humidades por capilaridade com argamassa de cal, em paredes

- Propriedade do ficheiro: CYPE INGENIEROS, S.A.
- Formato: FIEBDC-3/2002
- Âmbito geográfico: Moçambique
- Moeda: MZN
- Custos indirectos: 3.00 %
- IVA: 17.00 %

## N Isolamentos e impermeabilizações

### NH Tratamento de humidades por capilaridade

#### NHM Argamassa

**NHM020** m² Tratamento de humidades por capilaridade com argamassa de cal, em paredes.
Tratamento de humidades por capilaridade com duas camadas de argamassa técnica macroporosa desumidificante, tipo R CSII W2, segundo EN 998-1, cor branca, de 30 mm de espessura média, directa, com acabamento liso, aplicada manualmente, em paredes.
Critérios considerados na determinação do preço da unidade de obra: O preço não inclui a eliminação do revestimento existente nem a realização do revestimento posterior.
Inclui: Disposição dos panos de trabalho. Preparação da argamassa. Aplicação da argamassa. Realização de juntas e pontos singulares. Execução do acabamento. Cura da argamassa.
Critério de medição de projecto: Superfície medida segundo documentação gráfica de Projecto.
Critério de medição de obra: Medir-se-á a superfície realmente executada segundo especificações de Projecto.

| Código | Un | Descrição | Rendimento | Preço | Importância |
|---|---|---|---|---|---|
| mt28mco040b | kg | Argamassa técnica macroporosa desumidificante, tipo R CSII W2, segundo EN 998-1, para utilização em interiores ou em exteriores, de cor branca, composta por cal hidráulica natural tipo NHL 3,5, segundo NP EN 459-1, pozolanas, aditivos e inertes seleccionados, fornecida em sacos. (material) | 36.000 | 68.57 | 2468.52 |
| op00tal020 |  | Berbequim com misturador. | 1.000 | 0.00 | 0.00 |
| mo032 | h | Oficial de 1ª aplicador de produtos impermeabilizantes. (mão de obra) | 0.542 | 132.85 | 72.00 |
| mo070 | h | Ajudante de aplicador de produtos impermeabilizantes. (mão de obra) | 0.277 | 99.31 | 27.51 |
| % | % | Custos directos complementares | 2 % | 2568.03 | 51.36 |
|  |  | Custos directos |  |  | 2619.39 |
