# Válvula eliminadora dos maus odores, na conduta de ventilação

- Propriedade do ficheiro: CYPE INGENIEROS, S.A.
- Formato: FIEBDC-3/2002
- Âmbito geográfico: Moçambique
- Moeda: MZN
- Custos indirectos: 3.00 %
- IVA: 17.00 %

## U Infra-estruturas no logradouro

### US Tratamento de águas residuais domésticas

#### USA Acessórios

**USA250** Ud Válvula eliminadora dos maus odores, na conduta de ventilação.
Válvula eliminadora de maus odores de ABS, de 75 mm de diâmetro, de 8 l/s de caudal máximo, apta para temperaturas desde -20 até 60°C, com filtro de ar de carvão activo e junta elástica de elastómero termoplástico, em extremo superior da conduta de ventilação.
Inclui: Marcação. Colocação e ligação.
Critério de medição de projecto: Número de unidades previstas, segundo documentação gráfica de Projecto.
Critério de medição de obra: Medir-se-á o número de unidades realmente executadas segundo especificações de Projecto.

| Código | Un | Descrição | Rendimento | Preço | Importância |
|---|---|---|---|---|---|
| mt36vaj030a | Ud | Válvula eliminadora de maus odores de ABS, de 75 mm de diâmetro, de 8 l/s de caudal máximo, apta para temperaturas desde -20 até 60°C, com filtro de ar de carvão activo e junta elástica de elastómero termoplástico. (material) | 1.000 | 10565.04 | 10565.04 |
| mo008 | h | Oficial de 1ª canalizador. (mão de obra) | 0.250 | 144.14 | 36.04 |
| mo107 | h | Ajudante de canalizador. (mão de obra) | 0.250 | 104.64 | 26.16 |
| % | % | Custos directos complementares | 2 % | 10627.24 | 212.54 |
|  |  | Custos directos |  |  | 10839.78 |
