# Tampa de madeira para protecção de câmara de inspecção aberta

- Propriedade do ficheiro: CYPE INGENIEROS, S.A.
- Formato: FIEBDC-3/2002
- Âmbito geográfico: Moçambique
- Moeda: MZN
- Custos indirectos: 3.00 %
- IVA: 17.00 %

## Y Segurança e saúde

### YC Sistemas de protecção colectiva

#### YCA Delimitação e protecção de caixas e câmaras de inspecção abertas

**YCA021** Ud Tampa de madeira para protecção de câmara de inspecção aberta.
Protecção de abertura horizontal da boca de acesso a uma câmara de inspecção de 55 cm de diâmetro, durante o seu processo de construção até que se coloque a sua tampa definitiva, realizada através de pranchas pequenas de madeira de pinho de 15x5,2 cm, colocadas uma junta a outra até cobrir a totalidade da abertura, reforçadas na sua parte inferior por três pranchas em sentido contrário, fixadas com pregos de aço, com rebaixe no seu reforço para colocá-la na abertura da planta da boca de acesso à câmara de inspecção de modo que impeça o seu movimento horizontal, preparada para suportar uma carga pontual de 3 kN. Amortizável em 4 utilizações.
Critério de medição de projecto: Número de unidades previstas, segundo Plano de Segurança e Saúde.
Critério de medição de obra: Medir-se-á o número de unidades realmente colocadas segundo especificações do Plano de Segurança e Saúde.

| Código | Un | Descrição | Rendimento | Preço | Importância |
|---|---|---|---|---|---|
| mt50spa050g | m³ | Prancha de madeira de pinho, dimensões 15x5,2 cm. (material) | 0.020 | 40364.03 | 807.28 |
| mt50spa101 | kg | Pregos de aço. (material) | 0.169 | 177.87 | 30.06 |
| mo120 | h | Operário Segurança e Saúde. (mão de obra) | 0.683 | 95.68 | 65.35 |
| % | % | Custos directos complementares | 2 % | 902.69 | 18.05 |
|  |  | Custos directos |  |  | 920.74 |
