# Estrado de madeira para protecção de abertura horizontal de ascensor

- Propriedade do ficheiro: CYPE INGENIEROS, S.A.
- Formato: FIEBDC-3/2002
- Âmbito geográfico: Moçambique
- Moeda: MZN
- Custos indirectos: 3.00 %
- IVA: 17.00 %

## Y Segurança e saúde

### YC Sistemas de protecção colectiva

#### YCH Protecção de aberturas horizontais em estruturas

**YCH035** Ud Estrado de madeira para protecção de abertura horizontal de ascensor.
Protecção de abertura horizontal de laje, para passagem de ascensor de 2x1,9 m através de pranchões de madeira de pinho de 25x7,5 cm, colocados uns junto aos outros até cobrir a totalidade da abertura, unidos a um toro de madeira de 10 a 12 cm de diâmetro através de pregos, ficando o conjunto com a suficiente resistência para suportar os esforços aos que vai ser submetido e fixado à laje com pregos de cabeça chata de aço de modo que se impeça o seu movimento horizontal. Amortizável em 4 utilizações.
Critério de medição de projecto: Número de unidades previstas, segundo Plano de Segurança e Saúde.
Critério de medição de obra: Medir-se-á o número de unidades realmente colocadas segundo especificações do Plano de Segurança e Saúde.

| Código | Un | Descrição | Rendimento | Preço | Importância |
|---|---|---|---|---|---|
| mt50spv030a | m | Toro de madeira, de 10 a 12 cm de diâmetro. (material) | 0.800 | 429.64 | 343.71 |
| mt50spa050o | m³ | Pranchão de madeira de pinho, dimensões 25x7,5 cm. (material) | 0.078 | 41732.30 | 3255.12 |
| mt50sph020 | kg | Pregos de cabeça chata de aço de 20x100 mm. (material) | 1.012 | 114.93 | 116.31 |
| mo119 | h | Oficial de 1ª Segurança e Saúde. (mão de obra) | 0.734 | 132.85 | 97.51 |
| mo120 | h | Operário Segurança e Saúde. (mão de obra) | 0.734 | 95.68 | 70.23 |
| % | % | Custos directos complementares | 2 % | 3882.88 | 77.66 |
|  |  | Custos directos |  |  | 3960.54 |
