# Desmatação de arbustos e ervas

- Propriedade do ficheiro: CYPE Ingenieros S.A.
- Formato: FIEBDC-3/2016
- Programa: Gerador de preços para construção civil. CYPE Ingenieros, S.A.
- Data: 15/12/2025
- Âmbito geográfico: Moçambique
- Moeda: MZN
- Custos indirectos: 3 %
- IVA: 17 %

## 0 Trabalhos prévios

### 0D Desratização, desinfecção e eliminação de plantas

#### 0DP Eliminação de plantas

**0DP020** m² Desmatação de arbustos e ervas.
Desmatação de arbustos e ervas, no interior e no exterior do edifício, com motorroçadora. Inclusive recolha dos restos vegetais gerados e carga para contentor.
Inclui: Protecção e sinalização dos espaços afectados. Arranque de arbustos e ervas. Recolha da folhagem. Carga para contentor.
Critério de medição de projecto: Superfície medida segundo documentação gráfica de Projecto.
Critério de medição de obra: Medir-se-á a superfície realmente executada segundo especificações de Projecto.

| Código | Un | Descrição | Rendimento | Preço | Importância |
|---|---|---|---|---|---|
| mq09bro010 | h | Motorroçadora equipada com disco de dentes de serra o com fio de corte, de 0,42 kW de potência. (equipamento) | 0.035 | 160.2 | 5.607 |
| mo112 | h | Operário especializado construção. (mão de obra) | 0.039 | 102.68 | 4.005 |
| mo113 | h | Operário não qualificado construção. (mão de obra) | 0.039 | 101.01 | 3.939 |
| % | % | Custos directos complementares | 2 % | 13.551 | 0.271 |
|  |  | Custos directos |  |  | 13.822 |

Resíduos:
- demolição: ruo200201 Resíduos biodegradáveis. (componente de resíduo); rendimento 1.2 kg; Código LER 20 02 01; Massa do elemento 1 kg; Volume 0.000667 m3
