# Sistema de cofragem estanque para fosso de ascensor

- Propriedade do ficheiro: CYPE Ingenieros S.A.
- Formato: FIEBDC-3/2016
- Programa: Gerador de preços para construção civil. CYPE Ingenieros, S.A.
- Data: 19/04/2024
- Âmbito geográfico: Moçambique
- Moeda: MZN
- Custos indirectos: 3 %
- IVA: 17 %

## C Fundações

### CV Elementos singulares

#### CVF Fosso do ascensor

**CVF020** Ud Sistema de cofragem estanque para fosso de ascensor.
Montagem de sistema de cofragem perdida, em forma de caixa estanque, realizado com pranchas de aço corten, de 3 mm de espessura, dobradas e cortadas, com uniões soldadas e elementos de rigidificação formados por perfis de aço S275JR (Fe430), série T 40x40, para execução de fosso de ascensor enterrado ao nível da fundação, com umas dimensões máximas de 2500x2500 mm.
Inclui: Limpeza e preparação do plano de apoio. Marcação. Montagem do sistema de cofragem. Aprumo e nivelamento da cofragem.
Critério de medição de projecto: Número de unidades previstas, segundo documentação gráfica de Projecto.
Critério de medição de obra: Medir-se-á o número de unidades realmente executadas segundo especificações de Projecto.

| Código | Un | Descrição | Rendimento | Preço | Importância |
|---|---|---|---|---|---|
| mt08eme010e | Ud | Cofragem perdida em forma de caixa estanque com fundo e quatro paredes de 1270 mm de altura, composta por pranchas de aço corten, de 3 mm de espessura, dobradas e cortadas, com uniões soldadas e elementos de rigidificação formados por perfis de aço S275JR (Fe430), série T 40x40, para formação de fosso de ascensor, com dimensões interiores adaptadas segundo o modelo de ascensor, com umas dimensões máximas de 2500x2500 mm. (material) | 1 | 113881.13 | 113881.130 |
| mo044 | h | Oficial de 1ª cofrador. (mão de obra) | 0.596 | 138.26 | 82.403 |
| mo091 | h | Ajudante de cofrador. (mão de obra) | 0.596 | 103.28 | 61.555 |
| % | % | Custos directos complementares | 2 % | 114025.088 | 2280.502 |
|  |  | Custos directos |  |  | 116305.590 |

Resíduos:
- colocação: mt08eme010e; factor de resíduo 1

## Recursos

**mt08eme010e** Ud Cofragem perdida em forma de caixa estanque com fundo e quatro paredes de 1270 mm de altura
Dados técnicos: Custo energético 4358.917 MJ; Emissão de CO2 226.149 kg; Código LER 17 04 05; Massa do elemento 443.43 kg; Volume 0.211157 m3
