# Cesta geotérmica

- Propriedade do ficheiro: CYPE Ingenieros S.A.
- Formato: FIEBDC-3/2016
- Programa: Gerador de preços para construção civil. CYPE Ingenieros, S.A.
- Data: 20/04/2024
- Âmbito geográfico: Moçambique
- Moeda: MZN
- Custos indirectos: 3 %
- IVA: 17 %

## I Instalações

### IC Aquecimento, arrefecimento, climatização e A.Q.S.

#### ICU Geotermia

**ICU012** Ud Cesta geotérmica.
Cesta geotérmica, de 2 m de altura, formada por tubo de polietileno reticulado (PE-Xa) de 32 mm de diâmetro e 2,9 mm de espessura, SDR11, de 150 m de comprimento, diposto em forma de anel, com tramo de tubagem de ligação a colector, de 20 m de comprimento. Incluindo escavação manual e enchimento com o mesmo material da escavação, ligações de tubagens e remates. Totalmente montada, ligada e testada.
Inclui: Implantação da cesta. Escavação com meios manuais. Colocação da cesta. Ligação de todos os circuitos. Enchimento da escavação. Carga de entulho para camião ou contentor.
Critério de medição de projecto: Número de unidades previstas, segundo documentação gráfica de Projecto.
Critério de medição de obra: Medir-se-á o número de unidades realmente executadas segundo especificações de Projecto.

| Código | Un | Descrição | Rendimento | Preço | Importância |
|---|---|---|---|---|---|
| mt37sgu010a | Ud | Cesta geotérmica, de 2 m de altura, formada por tubo de polietileno reticulado (PE-Xa) de 32 mm de diâmetro e 2,9 mm de espessura, SDR11, de 150 m de comprimento, diposto em forma de anel, com tramo de tubagem de ligação a colector, de 20 m de comprimento. (material) | 1 | 160834.39 | 160834.390 |
| mo020 | h | Oficial de 1ª construção. (mão de obra) | 1.116 | 132.85 | 148.261 |
| mo113 | h | Operário não qualificado construção. (mão de obra) | 12.553 | 95.68 | 1201.071 |
| mo004 | h | Oficial de 1ª instalador de aquecimento. (mão de obra) | 0.279 | 136.52 | 38.089 |
| mo103 | h | Ajudante de instalador de aquecimento. (mão de obra) | 0.279 | 99.12 | 27.654 |
| % | % | Custos directos complementares | 2 % | 162249.465 | 3244.989 |
|  |  | Custos directos |  |  | 165494.454 |
