# Vidro temperado de controlo solar

- Propriedade do ficheiro: CYPE Ingenieros S.A.
- Formato: FIEBDC-3/2016
- Programa: Gerador de preços para construção civil. CYPE Ingenieros, S.A.
- Data: 19/04/2024
- Âmbito geográfico: Moçambique
- Moeda: MZN
- Custos indirectos: 3 %
- IVA: 17 %

## L Vãos

### LV Vidros

#### LVT Temperados

**LVT011** m² Vidro temperado de controlo solar.
Vidro de silicato sodo cálcico temperado de controlo solar, de cor, de 10 mm de espessura, classificação de prestações 1C1, segundo EN 12600, fixado sobre caixilharia com perfil contínuo de neopreno.
Inclui: Colocação do perfil de neopreno no perímetro da folha de vidro. Colocação da folha de vidro no aro. Sinalização das folhas.
Critério de medição de projecto: Superfície de caixilharia a envidraçar, segundo documentação gráfica de Projecto, incluindo em cada folha com vitral as dimensões do caixilho.
Critério de medição de obra: Será medida a superfície realmente executada segundo especificações de Projecto, somando, para cada uma das peças, a superfície resultante de arredondar por excesso cada uma das suas arestas a múltiplos de 30 mm.

| Código | Un | Descrição | Rendimento | Preço | Importância |
|---|---|---|---|---|---|
| mt21vtt030f | m² | Vidro de silicato sodo cálcico temperado de controlo solar, de cor, de 10 mm de espessura, classificação de prestações 1C1, segundo EN 12600. Segundo NP EN 12150-1. (material) | 1.006 | 7705.56 | 7751.793 |
| mt21vva025 | m | Perfil contínuo de neopreno para a colocação do vidro. (material) | 3.334 | 85.52 | 285.124 |
| mt21vva021 | Ud | Material auxiliar para a colocação de vidros. (material) | 1.5 | 119.72 | 179.580 |
| mo055 | h | Oficial de 1ª vidraceiro. (mão de obra) | 0.881 | 141.38 | 124.556 |
| mo110 | h | Ajudante de vidraceiro. (mão de obra) | 0.881 | 105.6 | 93.034 |
| % | % | Custos directos complementares | 2 % | 8434.087 | 168.682 |
|  |  | Custos directos |  |  | 8602.769 |

Resíduos:
- colocação: mt21vtt030f; factor de resíduo 0.00562732
- colocação: mt21vva025 Perfil contínuo de neopreno para a colocação do vidro; factor de resíduo 0.06

## Recursos

**mt21vtt030f** m² Vidro de silicato sodo cálcico temperado de controlo solar
Dados técnicos: Custo energético 374.842 MJ; Emissão de CO2 28.037 kg; Código LER 17 02 02; Massa do elemento 25 kg; Volume 0.025 m3
Resíduos:
- embalagem: re170604 Materiais de isolamento não abrangidos em 17 06 01 e 17 06 03. (componente de resíduo); rendimento 0.016 kg; Código LER 17 06 04; Massa do elemento 1 kg; Volume 0.001667 m3

**mt21vva025** m Perfil contínuo de neopreno para a colocação do vidro
Dados técnicos: Custo energético 1.286 MJ; Emissão de CO2 0.034 kg; Código LER 17 02 03; Massa do elemento 0.0099 kg; Volume 0.000017 m3
Resíduos:
- embalagem: re170203 Plástico. (componente de resíduo); rendimento 0.001 kg; Código LER 17 02 03; Massa do elemento 1 kg; Volume 0.001667 m3
