# Florão de escaiola, para decoração de tecto ou parede

- Propriedade do ficheiro: CYPE Ingenieros S.A.
- Formato: FIEBDC-3/2016
- Programa: Gerador de preços para construção civil. CYPE Ingenieros, S.A.
- Data: 20/04/2024
- Âmbito geográfico: Moçambique
- Moeda: MZN
- Custos indirectos: 3 %
- IVA: 17 %

## R Revestimentos

### RT Tectos falsos em interiores

#### RTP Pré-fabricados de escaiola

**RTP200** Ud Florão de escaiola, para decoração de tecto ou parede.
Florão de escaiola, de 24 cm de diâmetro, para decoração de tecto ou parede, fixado com cola para escaiola. Inclusive acessórios de fixação.
Inclui: Implantação da peça. Humidificação da base de fixação. Espalhamento da cola. Colocação e enchimento das juntas da peça.
Critério de medição de projecto: Número de unidades previstas, segundo documentação gráfica de Projecto.
Critério de medição de obra: Medir-se-á o número de unidades realmente colocadas segundo especificações de Projecto.

| Código | Un | Descrição | Rendimento | Preço | Importância |
|---|---|---|---|---|---|
| mt12rea120aaa | Ud | Florão de escaiola, de 24 cm de diâmetro. (material) | 1.05 | 586.43 | 615.752 |
| mt09eyc030 | kg | Cola para escaiola. (material) | 0.1 | 15.94 | 1.594 |
| mo035 | h | Oficial de 1ª escaiolador. (mão de obra) | 0.193 | 132.85 | 25.640 |
| % | % | Custos directos complementares | 2 % | 642.986 | 12.860 |
|  |  | Custos directos |  |  | 655.846 |

Resíduos:
- colocação: mt12rea120aaa Florão de escaiola, de 24 cm de diâmetro; factor de resíduo 0.0053

## Recursos

**mt12rea120aaa** Ud Florão de escaiola, de 24 cm de diâmetro
Dados técnicos: Custo energético 14.390 MJ; Emissão de CO2 0.640 kg; Código LER 17 08 02; Massa do elemento 4.2 kg; Volume 0.0042 m3
Resíduos:
- embalagem: re170203 Plástico. (componente de resíduo); rendimento 0.002 kg; Código LER 17 02 03; Massa do elemento 1 kg; Volume 0.001667 m3
