# Caixa de gradagem de poliéster reforçado com fibra de vidro (PRFV)

- Propriedade do ficheiro: CYPE Ingenieros S.A.
- Formato: FIEBDC-3/2016
- Programa: Gerador de preços para construção civil. CYPE Ingenieros, S.A.
- Data: 15/12/2025
- Âmbito geográfico: Moçambique
- Moeda: MZN
- Custos indirectos: 3 %
- IVA: 17 %

## U Infra-estruturas no logradouro

### US Tratamento de águas residuais domésticas

#### USA Acessórios

**USA100** Ud Caixa de gradagem de poliéster reforçado com fibra de vidro (PRFV).
Caixa de gradagem de poliéster reforçado com fibra de vidro (PRFV), de 1315x855x580 mm, com boca de entrada e boca de saída, de 160 mm de diâmetro, tampa, grelha de sólidos de grandes dimensões, cesta extraível e ancinho.
Inclui: Marcação. Colocação. Ligação e verificação do seu correcto funcionamento.
Critério de medição de projecto: Número de unidades previstas, segundo documentação gráfica de Projecto.
Critério de medição de obra: Medir-se-á o número de unidades realmente executadas segundo especificações de Projecto.

| Código | Un | Descrição | Rendimento | Preço | Importância |
|---|---|---|---|---|---|
| mt46fpg020h | Ud | Caixa de gradagem de poliéster reforçado com fibra de vidro (PRFV), de 1315x855x580 mm, com boca de entrada e boca de saída, de 160 mm de diâmetro, tampa, grelha de sólidos de grandes dimensões, cesta extraível e ancinho, para pré-tratamento de águas residuais. (material) | 1 | 38064.87 | 38064.870 |
| mo008 | h | Oficial de 1ª canalizador. (mão de obra) | 1.871 | 144.14 | 269.686 |
| mo107 | h | Ajudante de canalizador. (mão de obra) | 1.871 | 104.64 | 195.781 |
| % | % | Custos directos complementares | 2 % | 38530.337 | 770.607 |
|  |  | Custos directos |  |  | 39300.944 |

## Recursos

**mt46fpg020h** Ud Caixa de gradagem de poliéster reforçado com fibra de vidro (PRFV)
Dados técnicos: Custo energético 2056.513 MJ; Emissão de CO2 93.452 kg
Resíduos:
- embalagem: re150101 Embalagens de papel e cartão. (componente de resíduo); rendimento 1.584 kg; Código LER 15 01 01; Massa do elemento 1 kg; Volume 0.001333 m3
