# Padieira de alvenaria armada de blocos lintel de betão, face à vista

- Propriedade do ficheiro: CYPE INGENIEROS, S.A.
- Formato: FIEBDC-3/2002
- Âmbito geográfico: Moçambique
- Moeda: MZN
- Custos indirectos: 3.00 %
- IVA: 17.00 %

## F Fachadas, divisões e protecções

### FC Padieiras, lintéis e caixas de estores

#### FCL De alvenaria de blocos de betão face à vista

**FCL010** m Padieira de alvenaria armada de blocos lintel de betão, face à vista.
Padieira de 15 cm de espessura, de alvenaria armada de blocos lintel de betão face à vista, lisos hidrófugo cor cinzento, 50x20x15 cm, resistência normalizada R8 (8 N/mm²), assentes com argamassa de cimento confeccionada em obra, com 250 kg/m³ de cimento, cor cinzento, com aditivo hidrófugo, dosificação 1:6, fornecida em sacos; com reforço de betão de enchimento, C16/20 (X0(P); D12; S3; Cl 1,0), preparado em obra, betonagem com meios manuais, e aço A400 NR, quantidade 4,3 kg/m; montagem e desmontagem de escoramento composto por 2 escoras de madeira, amortizáveis em 30 utilizações e pranchas de madeira de pinho, amortizáveis em 10 utilizações.
Critérios considerados na determinação do preço da unidade de obra: O preço inclui a elaboração da armadura (corte, dobragem e moldagem de elementos) no estaleiro da obra e a montagem no lugar definitivo da sua colocação em obra.
Inclui: Limpeza e nivelação da superfície de apoio. Implantação e marcação dos eixos de apoio na abertura de passagem. Implantação e corte das pranchas. Instalação das escoras. Preparação da argamassa. Colocação dos blocos. Colocação das armaduras. Preparação do betão. Betonagem, vibração e cura do betão. Desmontagem e remoção das escoras.
Critério de medição de projecto: Comprimento medido segundo documentação gráfica de Projecto, incluindo as entregas nos apoios.
Critério de medição de obra: Medir-se-á o comprimento realmente executado segundo especificações de Projecto, incluindo as entregas nos apoios.

| Código | Un | Descrição | Rendimento | Preço | Importância |
|---|---|---|---|---|---|
| mt03bhe054da | Ud | Bloco lintel de betão face à vista, liso hidrófugo cor cinzento, 50x20x15 cm, resistência normalizada R8 (8 N/mm²). Segundo NP EN 771-3. (material) | 2.100 | 28.39 | 59.62 |
| mt01arg005a | t | Areia de pedreira, para argamassa preparada em obra. (material) | 0.001 | 713.98 | 0.71 |
| mt08aaa010a | m³ | Água. (material) | 0.006 | 68.32 | 0.41 |
| mt08cem000n | kg | Cimento cinzento em sacos. (material) | 8.056 | 5.62 | 45.27 |
| mt08adt010 | kg | Aditivo hidrófugo para impermeabilização de argamassas ou betões. (material) | 0.050 | 54.66 | 2.73 |
| mt07aco040e | kg | Aço em varões nervurados, A400 NR, fornecido em obra em varões sem elaborar, de vários diâmetros. (material) | 4.515 | 66.54 | 300.43 |
| mt08var050 | kg | Arame galvanizado para atar, de 1,30 mm de diâmetro. (material) | 0.108 | 68.32 | 7.38 |
| mt01arg000n | m³ | Areia crivada. (material) | 0.011 | 727.57 | 8.00 |
| mt01arg001nd | m³ | Agregado grosso homogeneizado, de tamanho máximo 12 mm. (material) | 0.016 | 1442.48 | 23.08 |
| mt50spa050m | m³ | Pranchão de madeira de pinho, dimensões 20x7,2 cm. (material) | 0.003 | 41732.30 | 125.20 |
| mt50spa101 | kg | Pregos de aço. (material) | 0.050 | 177.87 | 8.89 |
| mt50spb040a | m | Prumo de madeira de pinho, até 2,5 m de altura, diâmetro 8/10 cm. (material) | 0.067 | 157.35 | 10.54 |
| mq06hor010 | h | Betoneira eléctrica com uma capacidade de amassadura de 160 l. (equipamento) | 0.018 | 122.29 | 2.20 |
| op00ciz020 |  | Guilhotina para aço em varões nervurados. | 1.000 | 0.00 | 0.00 |
| mo021 | h | Oficial de 1ª construção em trabalhos auxiliares de pedreiro. (mão de obra) | 0.257 | 132.85 | 34.14 |
| mo114 | h | Operário não qualificado construção em trabalhos auxiliares de pedreiro. (mão de obra) | 0.257 | 95.68 | 24.59 |
| mo043 | h | Oficial de 1ª armador de ferro. (mão de obra) | 0.096 | 138.26 | 13.27 |
| mo090 | h | Ajudante de armador de ferro. (mão de obra) | 0.096 | 103.28 | 9.91 |
| % | % | Custos directos complementares | 2 % | 676.37 | 13.53 |
|  |  | Custos directos |  |  | 689.90 |
