# Instalação interior de gás em local

- Propriedade do ficheiro: CYPE INGENIEROS, S.A.
- Formato: FIEBDC-3/2002
- Âmbito geográfico: Moçambique
- Moeda: MZN
- Custos indirectos: 3.00 %
- IVA: 17.00 %

## I Instalações

### IG Gases combustíveis

#### IGI Instalação interior

**IGI020** Ud Instalação interior de gás em local.
Instalação interior de gás em local, com capacidade para 2 aparelhos, realizada com tubagem de cobre, com tubo de revestimento plástico, que liga a válvula de local privado com cada um dos aparelhos a gás, composta dos seguintes troços: 2 ramificações a cada consumo, de 18 mm de diâmetro e 8 m de comprimento e de 18 mm de diâmetro e 7 m de comprimento. Incluindo válvulas de corte macho-macho de ligação de aparelhos para o corte de abastecimento de gás, com ligações por junta plana, pasta de enchimento e elementos de fixação, colocados através de soldadura por capilaridade.
Critérios considerados na determinação do preço da unidade de obra: O preço não inclui a válvula de corte individual.
Inclui: Marcação do traçado das tubagens e da localização das válvulas. Colocação do tubo de revestimento. Colocação e fixação de tubos e válvulas. Montagem, ligação e verificação do seu correcto funcionamento.
Critério de medição de projecto: Número de unidades previstas, segundo documentação gráfica de Projecto.
Critério de medição de obra: Medir-se-á o número de unidades realmente executadas segundo especificações de Projecto.

| Código | Un | Descrição | Rendimento | Preço | Importância |
|---|---|---|---|---|---|
| mt43tco010cg | m | Tubo de cobre estirado a frio sem soldadura, diâmetro D=16/18 mm e 1 mm de espessura, segundo NP EN 1057, com o preço incrementado em 30% relativamente a acessórios e peças especiais. (material) | 15.000 | 296.46 | 4446.90 |
| mt35aia090ad | m | Tubo rígido de PVC, ligável, dobrável a quente, de cor preto, de 32 mm de diâmetro nominal, para canalização fixa na superfície. Resistência à compressão 1250 N, resistência ao impacto 2 joules, temperatura de trabalho -5°C até 60°C, com grau de protecção IP547 segundo NP EN 60529, propriedades eléctricas: isolante, não propagador da chama. Segundo NP EN 61386-1 e NP EN 61386-22. Inclusive abraçadeiras, elementos de fixação e acessórios (curvas, manguitos, tês, cotovelos e curvas flexíveis). (material) | 12.000 | 295.86 | 3550.32 |
| mt27tec020 | kg | Pasta hidrófuga. (material) | 0.480 | 57.01 | 27.36 |
| mt43acv010b | Ud | Válvula macho-macho com base e ligações por junta plana, com rosca cilíndrica GAS de 1/2" de diâmetro, segundo NP EN 331. (material) | 2.000 | 953.99 | 1907.98 |
| mo010 | h | Oficial de 1ª instalador de gás. (mão de obra) | 3.644 | 136.52 | 497.48 |
| mo109 | h | Ajudante de instalador de gás. (mão de obra) | 3.644 | 99.12 | 361.19 |
| % | % | Custos directos complementares | 2 % | 10791.23 | 215.82 |
|  |  | Custos directos |  |  | 11007.05 |
