# Camada final de reboco de argamassa de cal sobre camada base, em paramento interior

- Propriedade do ficheiro: CYPE INGENIEROS, S.A.
- Formato: FIEBDC-3/2002
- Âmbito geográfico: Moçambique
- Moeda: MZN
- Custos indirectos: 3.00 %
- IVA: 17.00 %

## R Revestimentos

### RB Argamassas industriais para rebocos

#### RBA Argamassa de cal

**RBA060** m² Camada final de reboco de argamassa de cal sobre camada base, em paramento interior.
Camada final de reboco de argamassa de cal, tipo CR CSI W2, segundo EN 998-1, cor a escolher, de 10 mm de espessura, com acabamento brunido, aplicada manualmente, sobre camada base de argamassa, em paramento interior vertical, até 3 m de altura.
Critérios considerados na determinação do preço da unidade de obra: O preço inclui a protecção dos elementos da envolvente que possam ser afectados durante os trabalhos e a resolução de pontos singulares, mas não inclui a camada base de argamassa.
Inclui: Disposição dos panos de trabalho. Preparação da argamassa. Aplicação da argamassa. Realização de juntas e pontos singulares. Execução do acabamento. Cura da argamassa.
Critério de medição de projecto: Superfície medida segundo documentação gráfica de Projecto, deduzindo 50% das aberturas entre 2 e 4 m² e 100% das aberturas maiores que 4 m², adicionando no entanto, nas últimas, a superfície da parte interior da abertura, correspondente ao desenvolvimento de ombreiras e padieiras. Nas aberturas que não se deduzam, ou que se deduzam parcialmente, estão incluídos os trabalhos de realizar a superfície interior da abertura.
Critério de medição de obra: Medir-se-á a superfície realmente executada segundo especificações de Projecto, deduzindo 50% das aberturas entre 2 e 4 m² e 100% das aberturas maiores que 4 m², adicionando no entanto, nas últimas, a superfície da parte interior da abertura, correspondente ao desenvolvimento de ombreiras e padieiras. Nas aberturas que não se deduzam, ou que se deduzam parcialmente, estão incluídos os trabalhos de realizar a superfície interior da abertura.

| Código | Un | Descrição | Rendimento | Preço | Importância |
|---|---|---|---|---|---|
| mt08aaa010a | m³ | Água. (material) | 0.005 | 68.32 | 0.34 |
| mt28moc030b | kg | Argamassa de cal, tipo CR CSI W2, segundo EN 998-1, para utilização em interiores ou em exteriores, cor a escolher, composta de cal aérea, pigmentos minerais e aditivos orgânicos e inorgânicos, fornecida em sacos. (material) | 16.000 | 44.13 | 706.08 |
| mt27wav020a | m | Fita adesiva de pintor, de 25 mm de largura. (material) | 1.000 | 9.50 | 9.50 |
| op00tal020 |  | Berbequim com misturador. | 1.000 | 0.00 | 0.00 |
| mo039 | h | Oficial de 1ª rebocador. (mão de obra) | 0.542 | 132.85 | 72.00 |
| mo111 | h | Operário especializado rebocador. (mão de obra) | 0.277 | 98.81 | 27.37 |
| % | % | Custos directos complementares | 4 % | 815.29 | 32.61 |
|  |  | Custos directos |  |  | 847.90 |
