# Arco de aduelas de pedra natural

- Propriedade do ficheiro: CYPE INGENIEROS, S.A.
- Formato: FIEBDC-3/2002
- Âmbito geográfico: Moçambique
- Moeda: MZN
- Custos indirectos: 3.00 %
- IVA: 17.00 %

## E Estruturas

### EC Cantarias

#### ECR Arcos

**ECR010** m Arco de aduelas de pedra natural.
Arco de pedra natural de calcário formado por aduelas de 60x40x40 cm, acabamento bujardado, esquadradas e trabalhadas em oficina, com secção trapezoidal de acordo com o desenho de pormenor, colocadas com argamassa de cal industrial, cor Ocre, M-15, fornecida em sacos; montagem e desmontagem de cimbres e apoios.
Inclui: Montagem de cimbres e apoios. Implantação das aduelas. Colocação das aduelas. Cálculo a olho com régua e ajuste com nível e fio de prumo, rectificando a sua posição com pancada. Regularização, refinamento e enchimento de juntas do conjunto do arco. Limpeza do paramento. Desmontagem de cimbres e apoios. Revisão do intradorso.
Critério de medição de projecto: Comprimento medido pelo seu maior desenvolvimento linear, segundo documentação gráfica de Projecto.
Critério de medição de obra: Medir-se-á, pelo seu maior desenvolvimento linear, o comprimento realmente executado segundo especificações de Projecto.

| Código | Un | Descrição | Rendimento | Preço | Importância |
|---|---|---|---|---|---|
| mt06dpn010a | Ud | Aduela de pedra natural de calcário de 60x40x40 cm, acabamento bujardado. (material) | 1.660 | 3501.14 | 5811.89 |
| mt08cim020 | m | Molde de madeira para formação de arco. (material) | 1.000 | 3484.76 | 3484.76 |
| mt08cim030a | m³ | Madeira de pinho para formação de cimbre. (material) | 0.150 | 16193.89 | 2429.08 |
| mt08aaa010a | m³ | Água. (material) | 0.007 | 68.32 | 0.48 |
| mt09mcu010aCh | t | Argamassa industrial para alvenaria, de cal, cor Ocre, categoria M-15 (resistência à compressão 15 N/mm²), composta de cal hidráulica natural, tipo NHL 5, segundo NP EN 459-1 e inertes siliciosos seleccionados, fornecida em sacos, segundo EN 998-2. (material) | 0.038 | 21651.08 | 822.74 |
| mo022 | h | Oficial de 1ª colocador de pedra natural. (mão de obra) | 5.148 | 132.85 | 683.91 |
| mo060 | h | Ajudante de colocador de pedra natural. (mão de obra) | 5.286 | 99.31 | 524.95 |
| % | % | Custos directos complementares | 2 % | 13757.81 | 275.16 |
|  |  | Custos directos |  |  | 14032.97 |
