# Depósito de armazenamento de águas residuais de polietileno de alta densidade (PEAD/HDPE), de 5000 litros

- Propriedade do ficheiro: CYPE INGENIEROS, S.A.
- Formato: FIEBDC-3/2002
- Âmbito geográfico: Moçambique
- Moeda: MZN
- Custos indirectos: 3.00 %
- IVA: 17.00 %

## I Instalações

### IU Urbanas

#### IUE Tratamento de águas residuais

**IUE010** Ud Depósito de armazenamento de águas residuais de polietileno de alta densidade (PEAD/HDPE), de 5000 litros.
Fornecimento e instalação de depósito de armazenamento de águas residuais de polietileno de alta densidade (PEAD/HDPE), de 5000 litros, com boca de entrada de 110 mm de diâmetro e boca de saída de 200 mm de diâmetro com tampa.
Inclui: Marcação. Colocação. Ligação e verificação do seu correcto funcionamento.
Critério de medição de projecto: Número de unidades previstas, segundo documentação gráfica de Projecto.
Critério de medição de obra: Medir-se-á o número de unidades realmente executadas segundo especificações de Projecto.

| Código | Un | Descrição | Rendimento | Preço | Importância |
|---|---|---|---|---|---|
| mt46fdg010c | Ud | Depósito de armazenamento de águas residuais de polietileno de alta densidade (PEAD/HDPE), de 5000 litros, com boca de entrada de 110 mm de diâmetro e boca de saída de 200 mm de diâmetro com tampa. (material) | 1.000 | 73957.46 | 73957.46 |
| mo008 | h | Oficial de 1ª canalizador. (mão de obra) | 3.017 | 71.61 | 216.05 |
| mo107 | h | Ajudante de canalizador. (mão de obra) | 3.017 | 50.91 | 153.60 |
| % | % | Custos directos complementares | 2 % | 74327.11 | 1486.54 |
|  |  | Custos directos |  |  | 75813.65 |
