# Transporte de mistura betuminosa com camião

- Propriedade do ficheiro: CYPE INGENIEROS, S.A.
- Formato: FIEBDC-3/2002
- Âmbito geográfico: Moçambique
- Moeda: MZN
- Custos indirectos: 3.00 %
- IVA: 17.00 %

## M Pavimentos urbanos

### MP Pavimentos urbanos

#### MPB Betuminosos

**MPB009** t Transporte de mistura betuminosa com camião.
Transporte de mistura betuminosa com camião a uma distância máxima de 20 km.
Critérios considerados na determinação do preço da unidade de obra: O preço inclui a viagem de ida, a descarga e a viagem de volta.
Critério de medição de projecto: Peso teórico calculado segundo documentação gráfica de Projecto.
Critério de medição de obra: Será verificado o peso da carga realmente chegada à obra, segundo especificações de Projecto.

| Código | Un | Descrição | Rendimento | Preço | Importância |
|---|---|---|---|---|---|
| mq04cap040a | h | Camião basculante de 30 t de carga. (equipamento) | 0.024 | 4506.23 | 108.15 |
| % | % | Custos directos complementares | 2 % | 108.15 | 2.16 |
|  |  | Custos directos |  |  | 110.31 |
