# Campo de padel

- Propriedade do ficheiro: CYPE INGENIEROS, S.A.
- Formato: FIEBDC-3/2002
- Âmbito geográfico: Moçambique
- Moeda: MZN
- Custos indirectos: 3.00 %
- IVA: 17.00 %

## T Equipamento urbano

### TA Instalações desportivas completas

#### TAP Campos de padel

**TAP005** Ud Campo de padel.
Campo de padel, de 20x10 m, com vedação de 4 m de altura nos fundos e nos 2 m iniciais de cada lateral, e de 3 m de altura no resto, com quatro portas de acesso, vidros de segurança temperados, de 12 mm de espessura e suportes de luminárias, de 3 m de comprimento, para fixar sobre a estrutura metálica, formado por: estrutura metálica, composta por 4 pilares de canto e 26 pilares intermédios de aço S235JR laminado a quente, de 100x50 mm e 2 mm de espessura, acabamento galvanizado, com reforços de chapa dobrada galvanizada a quente, de 2 mm de espessura e 0,58 m de comprimento, soldada ao pilar; placas de ancoragem de aço S235JR laminado a quente, com furos de 18 mm de diâmetro, de 260x180 mm e 8 mm de espessura, acabamento galvanizado, para pilares intermédios e placas de ancoragem especiais de aço S235JR laminado a quente, de 8 mm de espessura, acabamento galvanizado, para pilares de canto; malha electrossoldada de aço galvanizado, de 50x50 mm e 4 mm de diâmetro; aros para fixação de malha electrossoldada compostos por perfis angulares de chapa galvanizada a quente, de 2,5 mm de espessura, com furos para alojamento das pontas da malha electrosoldada; quatro portas de acesso com fechadura; barras horizontais de tubo de aço galvanizado a quente, de 40x30 mm e 1,5 mm de espessura; e chapas horizontais para reforço e fixação de malha de fita galvanizada a quente, de 40x3 mm; conjunto de vidros de segurança temperados, de 12 mm de espessura, composto por 14 vidros de segurança temperados, de 2995x1995 mm e 12 mm de espessura, e 4 vidros de segurança temperados, de 1995x1995 mm e 12 mm de espessura, com furos para fixação à estrutura e quatro suportes de luminárias, de 3 m de comprimento, para fixar sobre a estrutura metálica, cada um deles composto por um pilar de aço S235JR laminado a quente, de 100x50 mm e 2 mm de espessura, acabamento galvanizado, e uma cruzeta de chapa dobrada galvanizada a quente, de 2 mm de espessura, com furos para fixação de luminárias.
Critérios considerados na determinação do preço da unidade de obra: O preço não inclui a fundação, o pavimento desportivo, o equipamento desportivo, as luminárias nem a instalação eléctrica.
Inclui: Marcação. Montagem e fixação da estrutura metálica. Colocação e fixação dos vidros. Montagem e fixação, sobre a estrutura metálica, dos suportes complementares das luminárias. Verificação do seu correcto funcionamento.
Critério de medição de projecto: Número de unidades previstas, segundo documentação gráfica de Projecto.
Critério de medição de obra: Medir-se-á o número de unidades realmente executadas segundo especificações de Projecto.

| Código | Un | Descrição | Rendimento | Preço | Importância |
|---|---|---|---|---|---|
| mt47cit500b | Ud | Estrutura metálica, composta por 4 pilares de canto e 26 pilares intermédios de aço S235JR laminado a quente, de 100x50 mm e 2 mm de espessura, acabamento galvanizado, com reforços de chapa dobrada galvanizada a quente, de 2 mm de espessura e 0,58 m de comprimento, soldada ao pilar; placas de ancoragem de aço S235JR laminado a quente, com furos de 18 mm de diâmetro, de 260x180 mm e 8 mm de espessura, acabamento galvanizado, para pilares intermédios e placas de ancoragem especiais de aço S235JR laminado a quente, de 8 mm de espessura, acabamento galvanizado, para pilares de canto; malha electrossoldada de aço galvanizado, de 50x50 mm e 4 mm de diâmetro; aros para fixação de malha electrossoldada compostos por perfis angulares de chapa galvanizada a quente, de 2,5 mm de espessura, com furos para alojamento das pontas da malha electrosoldada; quatro portas de acesso com fechadura; barras horizontais de tubo de aço galvanizado a quente, de 40x30 mm e 1,5 mm de espessura; e chapas horizontais para reforço e fixação de malha de fita galvanizada a quente, de 40x3 mm, acabamento lacado, de cor a escolher, com elementos de fixação. (material) | 1.000 | 922389.78 | 922389.78 |
| mt47cit510b | Ud | Conjunto de vidros de segurança temperados, de 12 mm de espessura, composto por 14 vidros de segurança temperados, de 2995x1995 mm e 12 mm de espessura, e 4 vidros de segurança temperados, de 1995x1995 mm e 12 mm de espessura, com furos para fixação à estrutura, com elementos de fixação. (material) | 1.000 | 769991.87 | 769991.87 |
| mt47cit520a | Ud | Suportes de luminárias, de 3 m de comprimento, para fixar sobre a estrutura metálica, cada um deles composto por um pilar de aço S235JR laminado a quente, de 100x50 mm e 2 mm de espessura, acabamento galvanizado, e uma cruzeta de chapa dobrada galvanizada a quente, de 2 mm de espessura, com furos para fixação de luminárias, acabamento lacado, de cor a escolher. (material) | 4.000 | 14611.24 | 58444.96 |
| mo041 | h | Oficial de 1ª construção de obra civil. (mão de obra) | 36.773 | 134.36 | 4940.82 |
| mo087 | h | Ajudante de construção de obra civil. (mão de obra) | 36.773 | 100.44 | 3693.48 |
| % | % | Custos directos complementares | 2 % | 1759460.91 | 35189.22 |
|  |  | Custos directos |  |  | 1794650.13 |
