# Peça especial decorativa de azulejo em revestimento interior com peças cerâmicas. Colocação em camada fina

- Propriedade do ficheiro: CYPE INGENIEROS, S.A.
- Formato: FIEBDC-3/2002
- Âmbito geográfico: Moçambique
- Moeda: MZN
- Custos indirectos: 3.00 %
- IVA: 17.00 %

## R Revestimentos

### RA De peças rígidas em paramentos verticais

#### RAU Peças especiais

**RAU020** m Peça especial decorativa de azulejo em revestimento interior com peças cerâmicas. Colocação em camada fina.
Moldura de azulejo, de 25x200 mm, gama média, em revestimento interior com peças cerâmicas. SUPORTE: paramento de betão, vertical, até 3 m de altura. COLOCAÇÃO: em camada fina com cimento cola melhorado, C2 TE, segundo NP EN 12004, com deslizamento reduzido e tempo de colocação ampliado. ENCHIMENTO DE JUNTAS: com argamassa de juntas cimentosa melhorada, com absorção de água reduzida e resistência elevada à abrasão tipo CG 2 W A, cor branco, em juntas de 3 mm de espessura. Inclusive cruzetas de PVC.
Inclui: Marcação. Corte da peça. Colocação da peça. Limpeza final.
Critério de medição de projecto: Comprimento medido segundo documentação gráfica de Projecto, sem incluir vãos de portas. Não foi incrementada a medição por perdas, uma vez que na composição se considerou 5% a mais.
Critério de medição de obra: Medir-se-á o comprimento realmente executado segundo especificações de Projecto.

| Código | Un | Descrição | Rendimento | Preço | Importância |
|---|---|---|---|---|---|
| mt19ala110Kb | m | Moldura de azulejo, de 25x200 mm, gama média. (material) | 1.050 | 1297.01 | 1361.86 |
| mt09mcp100f | kg | Cimento cola melhorado, C2 TE, segundo NP EN 12004, com deslizamento reduzido e tempo de colocação ampliado, cor branca, à base de cimento de alta resistência, inertes seleccionados, aditivos e resinas sintéticas, para a colocação em camada fina do todo o tipo de peças cerâmicas em paramentos verticais interiores e pavimentos interiores e exteriores. (material) | 0.100 | 21.70 | 2.17 |
| mt18acc100a | Ud | Kit de cruzetas de PVC para garantir uma espessura das juntas entre peças de entre 1 e 20 mm, em revestimentos e pavimentos cerâmicos. (material) | 0.335 | 228.05 | 76.40 |
| mo024 | h | Oficial de 1ª ladrilhador (azulejador). (mão de obra) | 0.167 | 132.85 | 22.19 |
| mo062 | h | Ajudante de ladrilhador (azulejador). (mão de obra) | 0.084 | 99.31 | 8.34 |
| % | % | Custos directos complementares | 2 % | 1470.96 | 29.42 |
|  |  | Custos directos |  |  | 1500.38 |
