# Assentamento de componentes para grade de segurança metálica enrolável

- Propriedade do ficheiro: CYPE INGENIEROS, S.A.
- Formato: FIEBDC-3/2002
- Âmbito geográfico: Moçambique
- Moeda: MZN
- Custos indirectos: 3.00 %
- IVA: 17.00 %

## H Remates e trabalhos auxiliares

### HE Assentamentos

#### HEP Persianas e grades de segurança

**HEP030** Ud Assentamento de componentes para grade de segurança metálica enrolável.
Assentamento de guias, eixo, ancoragens para fechadura, motor e restantes acessórios, com ganchos de fixação, com argamassa de cimento, confeccionada em obra, com aditivo hidrófugo, dosificação 1:4, para grade de segurança metálica enrolável, de entre 2 e 4 m² de superfície.
Inclui: Marcação. Execução de aberturas para embeber os ganchos de fixação. Nivelação e aprume. Escoramento. Tapamento de aberturas com argamassa.
Critério de medição de projecto: Número de unidades previstas, segundo documentação gráfica de Projecto.
Critério de medição de obra: Medir-se-á o número de unidades realmente executadas segundo especificações de Projecto.

| Código | Un | Descrição | Rendimento | Preço | Importância |
|---|---|---|---|---|---|
| mt08aaa010a | m³ | Água. (material) | 0.010 | 68.32 | 0.68 |
| mt01arg005a | t | Areia de pedreira, para argamassa preparada em obra. (material) | 0.024 | 713.98 | 17.14 |
| mt08cem000n | kg | Cimento cinzento em sacos. (material) | 6.080 | 5.62 | 34.17 |
| mt08adt010 | kg | Aditivo hidrófugo para impermeabilização de argamassas ou betões. (material) | 0.122 | 54.66 | 6.67 |
| mo020 | h | Oficial de 1ª construção. (mão de obra) | 0.979 | 132.85 | 130.06 |
| mo113 | h | Operário não qualificado construção. (mão de obra) | 1.187 | 95.68 | 113.57 |
| % | % | Custos directos complementares | 2 % | 302.29 | 6.05 |
|  |  | Custos directos |  |  | 308.34 |
