# Válvula de expansão electrónica

- Propriedade do ficheiro: CYPE INGENIEROS, S.A.
- Formato: FIEBDC-3/2002
- Âmbito geográfico: Moçambique
- Moeda: MZN
- Custos indirectos: 3.00 %
- IVA: 17.00 %

## I Instalações

### IC Aquecimento, arrefecimento, climatização e A.Q.S.

#### ICN Unidades autónomas de climatização

**ICN013** Ud Válvula de expansão electrónica.
Válvula de expansão electrónica, de 2 saídas, capacidade da unidade interior ligada a jusante menor ou igual a 3,6 kW numa das saídas, e entre 5,6 e 9 kW na outra saída.
Inclui: Marcação. Colocação e fixação dos elementos. Ligação.
Critério de medição de projecto: Número de unidades previstas, segundo documentação gráfica de Projecto.
Critério de medição de obra: Medir-se-á o número de unidades realmente executadas segundo especificações de Projecto.

| Código | Un | Descrição | Rendimento | Preço | Importância |
|---|---|---|---|---|---|
| mt42sam018bca | Ud | Válvula de expansão electrónica, de 2 saídas, capacidade da unidade interior ligada a jusante menor ou igual a 3,6 kW numa das saídas, e entre 5,6 e 9 kW na outra saída. (material) | 1.000 | 52343.54 | 52343.54 |
| mo005 | h | Oficial de 1ª instalador de ar condicionado. (mão de obra) | 0.060 | 136.52 | 8.19 |
| mo104 | h | Ajudante de instalador de ar condicionado. (mão de obra) | 0.060 | 99.12 | 5.95 |
| % | % | Custos directos complementares | 2 % | 52357.68 | 1047.15 |
|  |  | Custos directos |  |  | 53404.83 |
