# Remate de degrau com revestimento cerâmico ou de pedra natural, através de perfil pré-moldado

- Propriedade do ficheiro: CYPE INGENIEROS, S.A.
- Formato: FIEBDC-3/2002
- Âmbito geográfico: Moçambique
- Moeda: MZN
- Custos indirectos: 3.00 %
- IVA: 17.00 %

## R Revestimentos

### RE Escadas

#### REA Remates de degrau

**REA030** m Remate de degrau com revestimento cerâmico ou de pedra natural, através de perfil pré-moldado.
Formação de remate de degrau com revestimento cerâmico ou de pedra natural, através de perfil de alumínio anodizado, de 9 mm de altura, com entalhes anti-deslizantes de 20 mm de largura. Incluindo limpeza e preparação da superfície suporte, marcação e fixação do perfil com adesivo e resolução de encontros.
Inclui: Limpeza e preparação da superfície suporte. Marcação. Corte, colocação e fixação do perfil. Resolução de encontros.
Critério de medição de projecto: Comprimento medido segundo documentação gráfica de Projecto.
Critério de medição de obra: Medir-se-á o comprimento realmente executado segundo especificações de Projecto.

| Código | Un | Descrição | Rendimento | Preço | Importância |
|---|---|---|---|---|---|
| mt18rpe055a | m | Perfil de alumínio anodizado, de 9 mm de altura, com entalhes anti-deslizantes de 20 mm de largura, para remate de degrau com revestimento cerâmico ou de pedra natural. (material) | 1.050 | 674.63 | 708.36 |
| mo023 | h | Oficial de 1ª ladrilhador. (mão de obra) | 0.065 | 132.85 | 8.64 |
| % | % | Custos directos complementares | 2 % | 717.00 | 14.34 |
|  |  | Custos directos |  |  | 731.34 |
