# Pintura com tinta epóxi, sobre paramento interior, em indústria com solicitações químicas

- Propriedade do ficheiro: CYPE INGENIEROS, S.A.
- Formato: FIEBDC-3/2002
- Âmbito geográfico: Moçambique
- Moeda: MZN
- Custos indirectos: 3.00 %
- IVA: 17.00 %

## R Revestimentos

### RO Pinturas específicas

#### ROQ Indústrias com solicitações químicas

**ROQ010** m² Pintura com tinta epóxi, sobre paramento interior, em indústria com solicitações químicas.
Aplicação manual de duas demãos de tinta epóxi, cor branca, acabamento brilhante, textura lisa, (rendimento: 0,6 kg/m² cada demão); sobre paramento interior de betão, em indústria com solicitações químicas.
Inclui: Limpeza geral da superfície suporte. Preparação da mistura. Aplicação de uma demão de primário e uma demão de acabamento.
Critério de medição de projecto: Superfície medida segundo documentação gráfica de Projecto, com o mesmo critério que o suporte base.
Critério de medição de obra: Medir-se-á a superfície realmente executada segundo especificações de Projecto, com o mesmo critério que o suporte base.

| Código | Un | Descrição | Rendimento | Preço | Importância |
|---|---|---|---|---|---|
| mt27pxm010c | kg | Tinta para interior, de dois componentes à base de resina epóxi, cor branca, acabamento brilhante, textura lisa, de altas prestações; para aplicar com trincha, rolo ou pistola, segundo NP EN 1504-2. (material) | 1.200 | 1735.81 | 2082.97 |
| op00tal020 |  | Berbequim com misturador. | 1.000 | 0.00 | 0.00 |
| mo038 | h | Oficial de 1ª pintor. (mão de obra) | 0.227 | 132.85 | 30.16 |
| mo076 | h | Ajudante de pintor. (mão de obra) | 0.227 | 99.31 | 22.54 |
| % | % | Custos directos complementares | 2 % | 2135.67 | 42.71 |
|  |  | Custos directos |  |  | 2178.38 |
