# Secador de mãos

- Propriedade do ficheiro: CYPE INGENIEROS, S.A.
- Formato: FIEBDC-3/2002
- Âmbito geográfico: Moçambique
- Moeda: MZN
- Custos indirectos: 3.00 %
- IVA: 17.00 %

## S Equipamentos fixos e sinalização

### SM Casas de banho

#### SMB Secadores de mãos

**SMB010** Ud Secador de mãos.
Secador de mãos eléctrico, de 650-1000 W de potência calorífica, com carcaça de ABS de cor branca, com interruptor óptico por aproximação das mãos, de 330x220x687 mm. Inclusive elementos de fixação.
Inclui: Marcação. Colocação e fixação. Ligação à rede eléctrica. Verificação do seu correcto funcionamento.
Critério de medição de projecto: Número de unidades previstas, segundo documentação gráfica de Projecto.
Critério de medição de obra: Medir-se-á o número de unidades realmente colocadas segundo especificações de Projecto.

| Código | Un | Descrição | Rendimento | Preço | Importância |
|---|---|---|---|---|---|
| mt31abp123a | Ud | Secador de mãos eléctrico, de 650-1000 W de potência calorífica, com carcaça de ABS de cor branca, com interruptor óptico por aproximação das mãos, de 330x220x687 mm. (material) | 1.000 | 97256.03 | 97256.03 |
| op00ato010 |  | Aparafusadora. | 1.000 | 0.00 | 0.00 |
| op00tal010 |  | Berbequim. | 1.000 | 0.00 | 0.00 |
| mo107 | h | Ajudante de canalizador. (mão de obra) | 0.315 | 99.12 | 31.22 |
| % | % | Custos directos complementares | 2 % | 97287.25 | 1945.75 |
|  |  | Custos directos |  |  | 99233.00 |
