# Pintura com tinta plástica sobre paramento horizontal em campos desportivos

- Propriedade do ficheiro: CYPE INGENIEROS, S.A.
- Formato: FIEBDC-3/2002
- Âmbito geográfico: Moçambique
- Moeda: MZN
- Custos indirectos: 3.00 %
- IVA: 17.00 %

## U Infra-estruturas no logradouro

### UD Recintos desportivos

#### UDV Revestimentos

**UDV030** m² Pintura com tinta plástica sobre paramento horizontal em campos desportivos.
Aplicação manual de duas demãos de tinta plástica, anti-deslizante, cor azul, acabamento acetinado, textura lisa, a primeira demão diluída com 20% de água e a seguinte diluída com 5% de água ou não diluída, (rendimento: 0,13 l/m² cada demão); sobre paramento horizontal de argamassa, para campo de ténis.
Critérios considerados na determinação do preço da unidade de obra: O preço inclui a protecção dos elementos da envolvente que possam ser afectados durante os trabalhos.
Inclui: Preparação e limpeza prévia do suporte. Preparação da mistura. Aplicação de uma demão de primário e uma demão de acabamento.
Critério de medição de projecto: Superfície medida segundo documentação gráfica de Projecto.
Critério de medição de obra: Medir-se-á a superfície realmente executada segundo especificações de Projecto.

| Código | Un | Descrição | Rendimento | Preço | Importância |
|---|---|---|---|---|---|
| mt27pdp010l | kg | Tinta plástica, à base de resinas acrílicas puras emulsionadas em água, cor azul, acabamento acetinado, textura lisa, resistente à intempérie, impermeável à água da chuva e permeável ao vapor de água e anti-deslizante; para aplicar com trincha, rolo ou pistola. (material) | 0.260 | 595.23 | 154.76 |
| mo038 | h | Oficial de 1ª pintor. (mão de obra) | 0.099 | 132.85 | 13.15 |
| mo076 | h | Ajudante de pintor. (mão de obra) | 0.099 | 99.31 | 9.83 |
| % | % | Custos directos complementares | 2 % | 177.74 | 3.55 |
|  |  | Custos directos |  |  | 181.29 |
