# Boca de aspiração

- Propriedade do ficheiro: CYPE INGENIEROS, S.A.
- Formato: FIEBDC-3/2002
- Âmbito geográfico: Moçambique
- Moeda: MZN
- Custos indirectos: 3.00 %
- IVA: 17.00 %

## U Infra-estruturas no logradouro

### UP Piscinas

#### UPM Complementos para tanque de piscina

**UPM041** Ud Boca de aspiração.
Boca de aspiração, de aço inoxidável AISI 316L, de 50 mm de comprimento, com rosca de 40 mm de diâmetro.
Inclui: Montagem, ligação e verificação do seu correcto funcionamento.
Critério de medição de projecto: Número de unidades previstas, segundo documentação gráfica de Projecto.
Critério de medição de obra: Medir-se-á o número de unidades realmente executadas segundo especificações de Projecto.

| Código | Un | Descrição | Rendimento | Preço | Importância |
|---|---|---|---|---|---|
| mt47ped041e | Ud | Boca de aspiração, de aço inoxidável AISI 316L, de 50 mm de comprimento, com rosca de 40 mm de diâmetro. (material) | 1.000 | 11115.50 | 11115.50 |
| mo008 | h | Oficial de 1ª canalizador. (mão de obra) | 0.313 | 136.52 | 42.73 |
| mo107 | h | Ajudante de canalizador. (mão de obra) | 0.156 | 99.12 | 15.46 |
| % | % | Custos directos complementares | 2 % | 11173.69 | 223.47 |
|  |  | Custos directos |  |  | 11397.16 |
