# Emissor eléctrico para sistema de aquecimento por tecto radiante, com tecto falso amovível

- Propriedade do ficheiro: CYPE Ingenieros S.A.
- Formato: FIEBDC-3/2016
- Programa: Gerador de preços para construção civil. CYPE Ingenieros, S.A.
- Data: 19/04/2024
- Âmbito geográfico: Moçambique
- Moeda: MZN
- Custos indirectos: 3 %
- IVA: 17 %

## I Instalações

### IC Aquecimento, arrefecimento, climatização e A.Q.S.

#### ICM Emissores de calor eléctricos

**ICM051** Ud Emissor eléctrico para sistema de aquecimento por tecto radiante, com tecto falso amovível.
Painel neutro, com placa Prima Armstrong, bordo para perfis à vista e isolamento de fibra de vidro de 29,7 kg/m³, para sistema de aquecimento por tecto radiante, com tecto falso amovível, dimensões 600x600x55 mm, peso 1,8 kg.
Inclui: Colocação do emissor.
Critério de medição de projecto: Número de unidades previstas, segundo documentação gráfica de Projecto.
Critério de medição de obra: Medir-se-á o número de unidades realmente executadas segundo especificações de Projecto.

| Código | Un | Descrição | Rendimento | Preço | Importância |
|---|---|---|---|---|---|
| mt38ilo120asu | Ud | Painel neutro, com placa Prima Armstrong, bordo para perfis à vista e isolamento de fibra de vidro de 29,7 kg/m³, para sistema de aquecimento por tecto radiante, com tecto falso amovível, dimensões 600x600x55 mm, peso 1,8 kg. (material) | 1 | 2038.16 | 2038.160 |
| mo004 | h | Oficial de 1ª instalador de aquecimento. (mão de obra) | 0.043 | 136.52 | 5.870 |
| mo103 | h | Ajudante de instalador de aquecimento. (mão de obra) | 0.022 | 99.12 | 2.181 |
| % | % | Custos directos complementares | 2 % | 2046.211 | 40.924 |
|  |  | Custos directos |  |  | 2087.135 |
