# Canalização de protecção para a linha frigorífica, a cablagem eléctrica de alimentação e a rede de evacuação de condensados

- Propriedade do ficheiro: CYPE Ingenieros S.A.
- Formato: FIEBDC-3/2016
- Programa: Gerador de preços para construção civil. CYPE Ingenieros, S.A.
- Data: 20/04/2024
- Âmbito geográfico: Moçambique
- Moeda: MZN
- Custos indirectos: 3 %
- IVA: 17 %

## I Instalações

### IC Aquecimento, arrefecimento, climatização e A.Q.S.

#### ICN Unidades autónomas de climatização

**ICN005** m Canalização de protecção para a linha frigorífica, a cablagem eléctrica de alimentação e a rede de evacuação de condensados.
Canalização de protecção para a linha frigorífica, a cablagem eléctrica de alimentação e a rede de evacuação de condensados, formada por calha protectora de PVC, cor branca, de 40x90 mm, isolante, com grau de protecção IK08, estável contra os raios UV e com resistência à intempérie. Inclusive peças.
Critérios considerados na determinação do preço da unidade de obra: O preço não inclui a linha frigorífica, a cablagem eléctrica de alimentação nem a rede de evacuação de condensados.
Inclui: Marcação. Colocação e fixação.
Critério de medição de projecto: Comprimento medido segundo documentação gráfica de Projecto.
Critério de medição de obra: Medir-se-á o comprimento realmente executado segundo especificações de Projecto.

| Código | Un | Descrição | Rendimento | Preço | Importância |
|---|---|---|---|---|---|
| mt42cag010c | m | Calha protectora de PVC, cor branca, de 40x90 mm, isolante, com grau de protecção IK08, estável contra os raios UV e com resistência à intempérie, segundo NP EN 50085-1, para alojar a linha frigorífica, a cablagem eléctrica de alimentação e a rede de evacuação de condensados, inclusive peças. (material) | 1 | 1415.73 | 1415.730 |
| mo003 | h | Oficial de 1ª electricista. (mão de obra) | 0.094 | 136.52 | 12.833 |
| mo102 | h | Ajudante de electricista. (mão de obra) | 0.094 | 99.12 | 9.317 |
| % | % | Custos directos complementares | 2 % | 1437.880 | 28.758 |
|  |  | Custos directos |  |  | 1466.638 |

Resíduos:
- colocação: mt42cag010c; factor de resíduo 0.011

## Recursos

**mt42cag010c** m Calha protectora de PVC
Dados técnicos: Custo energético 42.518 MJ; Emissão de CO2 4.685 kg; Código LER 17 02 03; Massa do elemento 0.96 kg; Volume 0.0016 m3
