# Desmontagem de ferragens de manobra

- Propriedade do ficheiro: CYPE INGENIEROS, S.A.
- Formato: FIEBDC-3/2002
- Âmbito geográfico: Moçambique
- Custos indirectos: 3.00 %
- IVA: 17.00 %

## D Demolições

### DP Divisões e revestimentos interiores

#### DPE Portas exteriores

**DPE030** Ud Desmontagem de ferragens de manobra, de fecho e de segurança, em porta blindada de entrada em habitação de caixilharia de madeira, com meios manuais, armazenamento do material desmontado e posterior montagem.
Desmontagem de ferragens de manobra, de fecho e de segurança, em porta blindada de entrada em habitação de caixilharia de madeira, com meios manuais e recuperação de material para montagem posterior no mesmo local. Incluindo p/p de armazenamento e protecção do material desmontado em obra até à sua montagem posterior, limpeza, armazenamento, remoção e carga manual de entulho para camião ou contentor. Totalmente montados.
Inclui: Desmontagem dos elementos. Armazenamento e protecção em obra do material que se voltará a montar. Montagem dos elementos. Limpeza dos restos da obra.
Critério de medição de projecto: Número de unidades previstas, segundo documentação gráfica de Projecto.
Critério de medição de obra: Será medido o número de unidades realmente desmontadas e repostas segundo especificações de Projecto.

| Código | Un | Descrição | Rendimento | Preço | Importância |
|---|---|---|---|---|---|
| mo056 | h | Ajudante de carpinteiro. (mão de obra) | 0.701 | 1.49 | 1.04 |
| % | % | Custos directos complementares | 2 % | 1.04 | 0.02 |
|  |  | Custos directos |  |  | 1.06 |
