# Viga de arranque de betão ciclópico sobre sapata contínua

- Propriedade do ficheiro: CYPE INGENIEROS, S.A.
- Formato: FIEBDC-3/2002
- Âmbito geográfico: Moçambique
- Custos indirectos: 3.00 %
- IVA: 17.00 %

## E Estruturas

### EF Alvenarias

#### EFA Arranques para paredes

**EFA020** m³ Viga de arranque de betão ciclópico sobre sapata contínua, realizada com betão C16/20 (X0(P); D25; S3; Cl 1,0) fabricado em central e betonagem desde camião, (60% de volume) e pedras entre 80 e 150 mm de diâmetro (40% de volume), para apoio de parede de alvenaria.
Execução de viga de arranque de betão ciclópico sobre sapata contínua, realizada com betão C16/20 (X0(P); D25; S3; Cl 1,0) fabricado em central e betonagem desde camião, (60% de volume) e pedras entre 80 e 150 mm de diâmetro (40% de volume), para apoio de parede de alvenaria. Incluindo p/p de compactação e cura do betão.
Inclui: Marcação. Betonagem e compactação do betão. Descarga das pedras no betão fresco. Coroamento e nivelamento. Cura do betão.
Critério de medição de projecto: Volume medido segundo documentação gráfica de Projecto.
Critério de medição de obra: Medir-se-á o volume realmente executado segundo especificações de Projecto.

| Código | Un | Descrição | Rendimento | Preço | Importância |
|---|---|---|---|---|---|
| mt10hmf020Nb | m³ | Betão simples C16/20 (X0(P); D25; S3; Cl 1,0), fabricado em central, segundo NP EN 206-1. (material) | 0.660 | 89.09 | 58.80 |
| mt01are040 | m³ | Pedras de 15 a 30 cm de diâmetro. (material) | 0.400 | 15.88 | 6.35 |
| au00auh020 |  | Calha para descarga do betão. | 1.000 | 0.00 | 0.00 |
| au00auh040 |  | Vibrador de betão, eléctrico. | 1.000 | 0.00 | 0.00 |
| mo041 | h | Oficial de 1ª estruturista. (mão de obra) | 0.357 | 2.35 | 0.84 |
| mo087 | h | Ajudante de estruturista. (mão de obra) | 0.357 | 1.55 | 0.55 |
| mo111 | h | Operário não qualificado construção. (mão de obra) | 1.020 | 1.42 | 1.45 |
| % | % | Custos directos complementares | 2 % | 67.99 | 1.36 |
|  |  | Custos directos |  |  | 69.35 |
