# Recuperador de calor, com permutador de fluxo cruzado, modelo Akor T3/T7 "S&P", caudal máximo 380 m³/h, de 780x560x340 mm

- Propriedade do ficheiro: CYPE INGENIEROS, S.A.
- Formato: FIEBDC-3/2002
- Âmbito geográfico: Moçambique
- Custos indirectos: 3.00 %
- Despesas gerais: 13.00 %
- Lucro: 6.00 %
- IVA: 16.00 %

## I Instalações

### IS Drenagens e ventilação

#### ISM Ventilação mecânica para habitações

**ISM026** Ud Recuperador de calor, com permutador de fluxo cruzado, modelo Akor T3/T7 "S&P", caudal máximo 380 m³/h, de 780x560x340 mm.
Inclui: Marcação. Fixação e colocação com elementos de ancoragem. Ligações.

| Código | Un | Descrição | Rendimento | Preço | Importância |
|---|---|---|---|---|---|
| mt20svs400c | Ud | Recuperador de calor, com permutador de fluxo cruzado composto por 2 ventiladores centrífugos com motores para alimentação monofásica, permutador, caixa exterior de polipropileno expandido, filtros, terminal para evacuação de condensados e caixa de bornes, modelo Akor T3/T7 "S&P", caudal máximo 380 m³/h, de 780x560x340 mm, com cinco bocas de entrada de ar interior, quatro para ligação a condutas de extracção de 80 mm de diâmetro e uma para ligação a conduta de extracção de 125 mm de diâmetro, boca de saída de ar interior de 150 mm de diâmetro, boca de entrada de ar novo de 150 mm de diâmetro e boca de saída de ar novo de 150 mm de diâmetro. (material) | 1.000 | 1161.09 | 1161.09 |
| mo009 | h | Oficial de 1ª montador. (mão de obra) | 0.230 | 1.91 | 0.44 |
| mo075 | h | Ajudante de montador. (mão de obra) | 0.230 | 1.22 | 0.28 |
| % | % | Custos directos complementares | 2 % | 1161.81 | 23.24 |
|  |  | Custos directos |  |  | 1185.05 |
