# Derivação de linha frigorífica formada por duas juntas, uma para a linha de líquido e outra para a linha de gás, modelo DIS-22-1 "MITSUBISHI HEAVY INDUSTRIES"

- Propriedade do ficheiro: CYPE INGENIEROS, S.A.
- Formato: FIEBDC-3/2002
- Âmbito geográfico: Moçambique
- Custos indirectos: 3.00 %
- IVA: 17.00 %

## I Instalações

### IC Aquecimento, climatização e A.Q.S.

#### ICW Sistema VRF (Mitsubishi Heavy Industries)

**ICW360** Ud Derivação de linha frigorífica formada por duas juntas, uma para a linha de líquido e outra para a linha de gás, modelo DIS-22-1 "MITSUBISHI HEAVY INDUSTRIES".
Fornecimento e instalação de derivação de linha frigorífica formada por duas juntas, uma para a linha de líquido e outra para a linha de gás, modelo DIS-22-1 "MITSUBISHI HEAVY INDUSTRIES". Totalmente montada e ligada.
Inclui: Ligações.
Critério de medição de projecto: Número de unidades previstas, segundo documentação gráfica de Projecto.
Critério de medição de obra: Medir-se-á o número de unidades realmente executadas segundo especificações de Projecto.

| Código | Un | Descrição | Rendimento | Preço | Importância |
|---|---|---|---|---|---|
| mt42mhi530a | Ud | Conjunto de duas juntas, uma para a linha de líquido e outra para a linha de gás, sistema ar-ar multi-split com caudal variável de refrigerante, modelo DIS-22-1 "MITSUBISHI HEAVY INDUSTRIES", com uma capacidade máxima de unidades interiores ligadas a jusante cuja soma de índices de capacidade seja inferior a 180. (material) | 1.000 | 143.03 | 143.03 |
| mo004 | h | Oficial de 1ª instalador de ar condicionado. (mão de obra) | 0.060 | 2.32 | 0.14 |
| mo102 | h | Ajudante de instalador de ar condicionado. (mão de obra) | 0.060 | 1.47 | 0.09 |
| % | % | Custos directos complementares | 2 % | 143.26 | 2.87 |
|  |  | Custos directos |  |  | 146.13 |
