# Sistema de controlo e integração de edifícios em instalações de climatização com sistema ar-ar split

- Propriedade do ficheiro: CYPE INGENIEROS, S.A.
- Formato: FIEBDC-3/2002
- Âmbito geográfico: Moçambique
- Custos indirectos: 3.00 %
- IVA: 17.00 %

## I Instalações

### IC Aquecimento, climatização e A.Q.S.

#### ICW Sistema VRF (Mitsubishi Heavy Industries)

**ICW500** Ud Sistema de controlo e integração de edifícios em instalações de climatização com sistema ar-ar split, que converte a comunicação Superlink II em linguagem BCAnet, permitindo ligar um máximo de 96 células ou posições com um total de 128 unidades interiores, modelo BACnet SC-BGWN-BR "MITSUBISHI HEAVY INDUSTRIES", com controlo do consumo individual de cada unidade interior.
Fornecimento e instalação de sistema de controlo e integração de edifícios em instalações de climatização com sistema ar-ar split, que converte a comunicação Superlink II em linguagem BCAnet, permitindo ligar um máximo de 96 células ou posições com um total de 128 unidades interiores, modelo BACnet SC-BGWN-BR "MITSUBISHI HEAVY INDUSTRIES", com controlo do consumo individual de cada unidade interior proporcionalmente (não se inclui o contador de energia eléctrica necessário para medir o consumo), dia a dia, em função do rácio de funcionamento de cada uma delas. Totalmente montado, ligado e testado.
Inclui: Marcação. Colocação e fixação dos elementos. Ligações.
Critério de medição de projecto: Número de unidades previstas, segundo documentação gráfica de Projecto.
Critério de medição de obra: Medir-se-á o número de unidades realmente executadas segundo especificações de Projecto.

| Código | Un | Descrição | Rendimento | Preço | Importância |
|---|---|---|---|---|---|
| mt42mhi650d | Ud | Sistema de controlo e integração de edifícios em instalações de climatização com sistema ar-ar split, que converte a comunicação Superlink II em linguagem BCAnet, permitindo ligar um máximo de 96 células ou posições com um total de 128 unidades interiores, modelo BACnet SC-BGWN-BR "MITSUBISHI HEAVY INDUSTRIES", com controlo do consumo individual de cada unidade interior proporcionalmente (não se inclui o contador de energia eléctrica necessário para medir o consumo), dia a dia, em função do rácio de funcionamento de cada uma delas. (material) | 1.000 | 14882.53 | 14882.53 |
| mo004 | h | Oficial de 1ª instalador de ar condicionado. (mão de obra) | 1.210 | 2.32 | 2.81 |
| mo102 | h | Ajudante de instalador de ar condicionado. (mão de obra) | 1.210 | 1.47 | 1.78 |
| % | % | Custos directos complementares | 2 % | 14887.12 | 297.74 |
|  |  | Custos directos |  |  | 15184.86 |
