# Isolamento térmico pelo exterior de fachadas

- Propriedade do ficheiro: CYPE INGENIEROS, S.A.
- Formato: FIEBDC-3/2002
- Âmbito geográfico: Moçambique
- Custos indirectos: 3.00 %
- IVA: 17.00 %

## N Isolamentos e impermeabilizações

### NA Isolamentos

#### NAS Sistemas ETICS de isolamento exterior de fachadas

**NAS015** m² Isolamento térmico pelo exterior de fachadas, com o sistema Traditerm Ceramic "GRUPO PUMA", formado por: argamassa hidráulica, Morcem Isolamento GP W2 "GRUPO PUMA", cor cinzento, colocado em seis camadas: uma primeira camada de adesão a o suporte, uma segunda camada de protecção contra a intempérie do isolamento e de adesão da malha, uma terceira camada de protecção da malha, uma quarta camada de reforço aplicada com palustra dentada, uma quinta camada de adesão da malha e uma sexta camada de protecção da malha; um painel rígido de poliestireno expandido, de superfície lisa e bordo lateral recto, Morcem Isolamento Panel EPS "GRUPO PUMA", de 40 mm de espessura, cor branca, resistência térmica 1,1 m²°C/W, condutibilidade térmica 0,038 W/(m°C), densidade 20 kg/m³ (situado entre as duas primeiras camadas de argamassa hidráulica, como isolante térmico); malha de fibra de vidro, de 5x4 mm de vão, anti-álcalis, de 160 g/m² e 0,6 mm de espessura, para reforço da argamassa (situada entre a segunda camada e a terceira camada de argamassa hidráulica, e entre a quinta camada e a sexta camada de argamassa hidráulica); cimento cola melhorado altamente deformável, bicomponente, C2 TE S2, com tempo de colocação ampliado, Traditerm Ceramic "GRUPO PUMA", para fixação das peças cerâmicas; plaqueta cerâmica face à vista de elaboração mecânica, 24x5x3 cm e enchimento de juntas com argamassa de juntas cimentosa hidrorrepelente, anti-caruncho e anti-verdete Morcemcolor Plus "GRUPO PUMA", tipo CG 2, cor Blanco, para juntas de 2 a 15 mm.
Fornecimento e colocação de isolamento térmico pelo exterior de fachadas, com o sistema Traditerm Ceramic "GRUPO PUMA", formado por: argamassa hidráulica, Morcem Isolamento GP W2 "GRUPO PUMA", cor cinzento, para a fixação e o revestimento de painéis de poliestireno expandido em paramentos verticais, colocado em seis camadas: uma primeira camada de adesão a o suporte, uma segunda camada de protecção contra a intempérie do isolamento e de adesão da malha, uma terceira camada de protecção da malha, uma quarta camada de reforço aplicada com palustra dentada, uma quinta camada de adesão da malha e uma sexta camada de protecção da malha; um painel rígido de poliestireno expandido, de superfície lisa e bordo lateral recto, Morcem Isolamento Panel EPS "GRUPO PUMA", de 40 mm de espessura, cor branca, resistência térmica 1,1 m²°C/W, condutibilidade térmica 0,038 W/(m°C), densidade 20 kg/m³ (situado entre as duas primeiras camadas de argamassa hidráulica, como isolante térmico); bucha de expansão de polipropileno com prego de poliamida reforçada com fibra de vidro, Plus NTK, para fixação mecânica do isolamento; malha de fibra de vidro, de 5x4 mm de vão, anti-álcalis, de 160 g/m² e 0,6 mm de espessura, para reforço da argamassa (situada entre a segunda camada e a terceira camada de argamassa hidráulica, e entre a quinta camada e a sexta camada de argamassa hidráulica); bucha de expansão de polipropileno com prego de poliamida reforçada com fibra de vidro, Plus NTK, para fixação mecânica do conjunto; cimento cola melhorado altamente deformável, bicomponente, C2 TE S2, com tempo de colocação ampliado, Traditerm Ceramic "GRUPO PUMA", para fixação das peças cerâmicas; plaqueta cerâmica face à vista de elaboração mecânica, 24x5x3 cm, 0,3/ud e enchimento de juntas com argamassa de juntas cimentosa hidrorrepelente, anti-caruncho e anti-verdete Morcemcolor Plus "GRUPO PUMA", tipo CG 2, cor Blanco, para juntas de 2 a 15 mm. Incluindo p/p de preparação da superfície suporte, perfil de arranque, perfil de canto de PVC com malha, formação de juntas, cantos, mestras, arestas, reentrâncias, ombreiras, padieiras, remates nos encontros com paramentos, revestimentos ou outros elementos assentes na sua superfície, desperdícios e roturas, eliminação de material restante do enchimento de juntas e limpeza final da fachada.
Inclui: Preparação da superfície suporte. Colocação da malha de arranque. Colocação do perfil de arranque. Corte e preparação do isolamento. Colocação do isolamento sobre o paramento. Lixagem de toda a superfície. Tratamento dos pontos singulares. Aplicação das sucessivas camadas de argamassa base e da malha de fibra de vidro. Espalhamento da pasta cola com a palustra dentada sobre o paramento e a peça cerâmica. Colocação das peças cerâmicas. Formação de juntas. Eliminação e limpeza do material sobrante. Limpeza final da fachada.
Critério de medição de projecto: Superfície medida segundo documentação gráfica de Projecto, descontando as aberturas de superfície maior de 1 m², adicionando em alternativa a superfície da parte interior da abertura, correspondente ao desenvolvimento de ombreiras e padieiras. Não foi incrementada a medição por perdas, uma vez que na composição se considerou 5% a mais.
Critério de medição de obra: Medir-se-á a superfície realmente executada segundo especificações de Projecto, descontando as aberturas de superfície maior de 1 m², adicionando em alternativa a superfície da parte interior da abertura, correspondente ao desenvolvimento de ombreiras e padieiras.

| Código | Un | Descrição | Rendimento | Preço | Importância |
|---|---|---|---|---|---|
| mt28mop020f | kg | Argamassa hidráulica, Morcem Isolamento GP W2 "GRUPO PUMA", cor cinzento, para a fixação e o revestimento de painéis de poliestireno expandido em paramentos verticais, tipo GP, segundo EN 998-1. (material) | 4.000 | 1.57 | 6.28 |
| mt28mop080d | m | Perfil de arranque de alumínio, de 40 mm de largura. (material) | 0.170 | 11.59 | 1.97 |
| mt28mop070d | m | Perfil de canto de PVC com malha. (material) | 0.300 | 4.06 | 1.22 |
| mt16pea030c | m² | Painel rígido de poliestireno expandido, de superfície lisa e bordo lateral recto, Morcem Isolamento Panel EPS "GRUPO PUMA", de 40 mm de espessura, cor branca, resistência térmica 1,1 m²°C/W, condutibilidade térmica 0,038 W/(m°C), densidade 20 kg/m³, Euroclasse E de reacção ao fogo, com código de designação EPS-NP EN 13163-L2-W2-T2-S2-P4-DS(N)2-BS100-CS(10)60. (material) | 1.050 | 4.46 | 4.68 |
| mt16aaa024a | Ud | Bucha de expansão de polipropileno com prego de poliamida reforçada com fibra de vidro, Plus NTK "GRUPO PUMA", de 90 mm de comprimento, para fixação de placas isolantes. (material) | 10.000 | 0.49 | 4.90 |
| mt28mop020f | kg | Argamassa hidráulica, Morcem Isolamento GP W2 "GRUPO PUMA", cor cinzento, para a fixação e o revestimento de painéis de poliestireno expandido em paramentos verticais, tipo GP, segundo EN 998-1. | 3.500 | 1.57 | 5.50 |
| mt28mop050 | m² | Malha de fibra de vidro, de 5x4 mm de vão, anti-álcalis, de 160 g/m² e 0,6 mm de espessura, para reforço da argamassa no sistema de isolamento pelo exterior. (material) | 1.100 | 2.10 | 2.31 |
| mt09mcp007a | kg | Cimento cola melhorado altamente deformável, bicomponente, C2 TE S2, com tempo de colocação ampliado, segundo NP EN 12004, Traditerm Ceramic "GRUPO PUMA", cor branca, para a colocação em camada fina do peças cerâmicas, em revestimentos exteriores, especialmente em fachadas, composto por aglomerados minerais, inertes seleccionados e resinas sintéticas. (material) | 5.000 | 0.78 | 3.90 |
| mt05mmq015t30 | Ud | Plaqueta cerâmica face à vista de elaboração mecânica, 24x5x3 cm, 0,30€/ud. (material) | 67.000 | 0.30 | 20.10 |
| mt09mcp020da | kg | Argamassa de juntas cimentosa hidrorrepelente, anti-caruncho e anti-verdete Morcemcolor Plus "GRUPO PUMA", tipo CG2, segundo EN 13888, cor Blanco, para juntas de 2 a 15 mm, composto por cimento de alta resistência, inertes seleccionados, aditivos especiais e pigmentos. (material) | 0.360 | 1.56 | 0.56 |
| mo054 | h | Oficial de 1ª montador de isolamentos. (mão de obra) | 0.122 | 2.14 | 0.26 |
| mo101 | h | Ajudante de montador de isolamentos. (mão de obra) | 0.122 | 1.52 | 0.19 |
| mo021 | h | Oficial de 1ª construção em trabalhos auxiliares de pedreiro. (mão de obra) | 1.706 | 2.07 | 3.53 |
| mo114 | h | Operário não qualificado construção em trabalhos auxiliares de pedreiro. (mão de obra) | 1.219 | 1.47 | 1.79 |
| % | % | Custos directos complementares | 2 % | 57.19 | 1.14 |
|  |  | Custos directos |  |  | 58.33 |
