# Tecto falso amovível acústico formado por placa perfurada de gesso laminado, gama Gyptone Desmontable modelo Point Tipo 11 "PLACO", de 600x600 mm e 12,5 mm de espessura, com perfis ocultos

- Propriedade do ficheiro: CYPE INGENIEROS, S.A.
- Formato: FIEBDC-3/2002
- Âmbito geográfico: Moçambique
- Custos indirectos: 3.00 %
- Despesas gerais: 13.00 %
- Lucro: 6.00 %
- IVA: 16.00 %

## R Revestimentos

### RT Tectos falsos

#### RTD Amovíveis, de placas de gesso laminado

**RTD022** m² Tecto falso amovível acústico formado por placa perfurada de gesso laminado, gama Gyptone Desmontable modelo Point Tipo 11 "PLACO", de 600x600 mm e 12,5 mm de espessura, com perfis ocultos.
Fornecimento e montagem de tecto falso amovível acústico constituído por placa perfurada de gesso laminado, gama Gyptone Desmontable modelo Point Tipo 11 "PLACO", de 600x600 mm e 12,5 mm de espessura, apoiados sobre perfis ocultos com sola de 15 mm de largura, e perfurações circulares, suspensa da laje através de perfis de aço galvanizado, de cor preto, compreendendo perfil metálico angular Quick-lock "PLACO", de 3000 mm de comprimento e 22x22 mm de secção, perfil metálico primário Quick-lock "PLACO", de 3000 mm de comprimento e 15x38 mm de secção e perfil metálico angular Galga Gyptone "PLACO", de 600 mm de comprimento, fixadas ao tecto através de varão liso regulável de 4 mm de diâmetro e peças de suspensão rápidas Quick-lock "PLACO". Incluindo p/p de acessórios de fixação, completamente instalado.
Inclui: Marcação dos eixos da malha modular. Nivelação e colocação dos perfis angulares. Implantação dos perfis primários da trama. Sinalização dos pontos de ancoragem à laje. Nivelamento e suspensão dos perfis primários da trama. Colocação das peças de travamento entre os perfis primários. Colocação das placas.
Critério de medição de projecto: Superfície medida entre paramentos, segundo documentação gráfica de Projecto, sem descontar aberturas para instalações.
Critério de medição de obra: Medir-se-á a superfície realmente executada segundo especificações de Projecto, sem descontar aberturas para instalações.

| Código | Un | Descrição | Rendimento | Preço | Importância |
|---|---|---|---|---|---|
| mt12plp100aaa | m | Perfil metálico angular de aço galvanizado, Quick-lock "PLACO", cor branca, fabricado através de laminação a frio, de 3000 mm de comprimento, 22x22 mm de secção e 0,5 mm de espessura, para a realização de tectos falsos amovíveis, segundo EN 13964. (material) | 0.500 | 39.04 | 19.52 |
| mt12ple100 | Ud | Varão liso regulável com gancho "PLACO", de 4 mm de diâmetro e 1000 mm de comprimento. (material) | 2.000 | 21.87 | 43.74 |
| mt12psg220 | Ud | Fixação composta por bucha e parafuso 5x27. (material) | 2.000 | 2.51 | 5.02 |
| mt12ple090 | Ud | Peça de suspensão rápida Quick-lock "PLACO". (material) | 2.000 | 34.00 | 68.00 |
| mt12plp090bcc | m | Perfil metálico primário de aço galvanizado, Quick-lock "PLACO" cor preto, fabricado através de laminação a frio, de 3000 mm de comprimento, 15x38 mm de secção, para a realização de tectos falsos amovíveis, segundo EN 13964. (material) | 1.660 | 76.91 | 127.67 |
| mt12plp110a | Ud | Perfil metálico angular de aço galvanizado, Galga Gyptone "PLACO", fabricado através de laminação a frio, de 600 mm de comprimento, para contraventamento entre perfis primários na realização de tectos falsos amovíveis com perfis ocultos, segundo EN 13964. (material) | 1.000 | 24.98 | 24.98 |
| mt12plk030acbbblad | m² | Placa perfurada de gesso laminado, gama Gyptone Desmontable modelo Point Tipo 11 "PLACO", de 600x600 mm e 12,5 mm de espessura, apoiados sobre perfis ocultos com sola de 15 mm de largura, e perfurações circulares, segundo EN 13964. (material) | 1.050 | 1929.47 | 2025.94 |
| op00fre010 |  | Tupia. | 1.000 | 0.00 | 0.00 |
| op00ato010 |  | Aparafusadora. | 1.000 | 0.00 | 0.00 |
| mo006 | h | Oficial de 1ª montador. (mão de obra) | 0.264 | 72.05 | 19.02 |
| mo048 | h | Ajudante montador. (mão de obra) | 0.264 | 67.75 | 17.89 |
| % | % | Custos directos complementares | 2 % | 2351.78 | 47.04 |
|  |  | Custos directos |  |  | 2398.82 |
