# Transporte de terras em contentor

- Propriedade do ficheiro: CYPE INGENIEROS, S.A.
- Formato: FIEBDC-3/2002
- Âmbito geográfico: Moçambique
- Moeda: MZN
- Custos indirectos: 3.00 %
- IVA: 17.00 %

## G Gestão de resíduos

### GT Gestão de terras

#### GTA Transporte de terras

**GTA010** Ud Transporte de terras em contentor.
Transporte de terras com contentor de 7 m³, a aterro específico ou operador licenciado de gestão de resíduos. Incluindo serviço de entrega, aluguer e recolha em obra do contentor.
Inclui: Carga para camião do contentor. Transporte de resíduos de construção a aterro específico ou operador licenciado de gestão de resíduos.
Critério de medição de projecto: Número de unidades previstas, segundo documentação gráfica de Projecto.
Critério de medição de obra: Será medido o número de unidades realmente transportadas segundo especificações de Projecto.

| Código | Un | Descrição | Rendimento | Preço | Importância |
|---|---|---|---|---|---|
| mq04res010apa | Ud | Carga e troca de contentor de 7 m³, para recolha de terras, colocado em obra na zona de carga, incluindo serviço de entrega e aluguer. (equipamento) | 1.100 | 3441.76 | 3785.94 |
| % | % | Custos directos complementares | 2 % | 3785.94 | 75.72 |
|  |  | Custos directos |  |  | 3861.66 |
