# Transporte de terras com contentor de 3,5 m³, a aterro específico ou operador licenciado de gestão de resíduos

- Propriedade do ficheiro: CYPE INGENIEROS, S.A.
- Formato: FIEBDC-3/2002
- Âmbito geográfico: Moçambique
- Moeda: MZN
- Custos indirectos: 3.00 %
- IVA: 17.00 %

## G Gestão de resíduos

### GT Gestão de terras

#### GTA Transporte de terras

**GTA010** Ud Transporte de terras com contentor de 3,5 m³, a aterro específico ou operador licenciado de gestão de resíduos.
Transporte de terras com contentor de 3,5 m³, a aterro específico ou operador licenciado de gestão de resíduos. Incluindo serviço de entrega, aluguer e recolha em obra do contentor.
Inclui: Carga para camião do contentor. Transporte de resíduos de construção a aterro específico ou operador licenciado de gestão de resíduos.
Critério de medição de projecto: Número de unidades previstas, segundo documentação gráfica de Projecto.
Critério de medição de obra: Será medido o número de unidades realmente transportadas segundo especificações de Projecto.
Critérios considerados na determinação do preço da unidade de obra: O preço inclui a viagem de ida, a descarga e a viagem de volta.

| Código | Un | Descrição | Rendimento | Preço | Importância |
|---|---|---|---|---|---|
| mq04res010ad | Ud | Carga e troca de contentor de 3,5 m³, para recolha de terras, colocado em obra na zona de carga, incluindo serviço de entrega e aluguer. (equipamento) | 1.077 | 1881.86 | 2026.76 |
| % | % | Custos directos complementares | 2 % | 2026.76 | 40.54 |
|  |  | Custos directos |  |  | 2067.30 |
