# Dispositivo de ancoragem têxtil fixado mecanicamente à estrutura de betão

- Propriedade do ficheiro: CYPE INGENIEROS, S.A.
- Formato: FIEBDC-3/2002
- Âmbito geográfico: Moçambique
- Moeda: MZN
- Custos indirectos: 3.00 %
- IVA: 17.00 %

## Y Segurança e saúde

### YC Sistemas de protecção colectiva

#### YCL Linhas e dispositivos de ancoragem

**YCL220** Ud Dispositivo de ancoragem têxtil fixado mecanicamente à estrutura de betão.
Dispositivo de ancoragem para fixação mecânica a paramento de betão, de 700 mm de comprimento, formado por fita de poliéster; 1 parafuso de olhal num extremo, com ligação roscada e 1 argola no outro extremo, amortizável em 1 utilização e bucha de expansão metálica, anilha e porca, para segurar um operário.
Critério de medição de projecto: Número de unidades previstas, segundo Plano de Segurança e Saúde.
Critério de medição de obra: Medir-se-á o número de unidades realmente colocadas segundo especificações do Plano de Segurança e Saúde.

| Código | Un | Descrição | Rendimento | Preço | Importância |
|---|---|---|---|---|---|
| mt50spd030a | Ud | Dispositivo de ancoragem para fixação mecânica a paramento de betão, de 700 mm de comprimento, formado por fita de poliéster; 1 parafuso de olhal num extremo, com ligação roscada e 1 argola no outro extremo, classe A1. (material) | 1.000 | 761.04 | 761.04 |
| mt50spd035 | Ud | Bucha de expansão metálica, anilha e porca. (material) | 1.000 | 83.92 | 83.92 |
| mo120 | h | Operário Segurança e Saúde. (mão de obra) | 0.061 | 95.68 | 5.84 |
| % | % | Custos directos complementares | 2 % | 850.80 | 17.02 |
|  |  | Custos directos |  |  | 867.82 |
