# Passadiço pedonal em consola de protecção perimetral de cobertura

- Propriedade do ficheiro: CYPE INGENIEROS, S.A.
- Formato: FIEBDC-3/2002
- Âmbito geográfico: Moçambique
- Moeda: MZN
- Custos indirectos: 3.00 %
- IVA: 17.00 %

## Y Segurança e saúde

### YC Sistemas de protecção colectiva

#### YCN Passadiços em coberturas inclinadas

**YCN010** m Passadiço pedonal em consola de protecção perimetral de cobertura.
Protecção perimetral de cobertura através de passadiço pedonal em consola, de 0,60 m de largura útil, formada por: plataforma de chapa perfurada de aço galvanizado com perfurações redondas paralelas de diâmetro 8 mm, amortizável em 20 utilizações, ancorada sobre suportes retrácteis metálicos encastrados na testa da laje do piso de cobertura cada 2 m, permitindo extrair de cada um deles um perfil portante para o seu apoio e o das escoras; travessa principal de tubo de aço de 25 mm de diâmetro e 2500 mm de comprimento, amortizável em 150 utilizações; travessa intermédia de tubo de aço de 25 mm de diâmetro e 2500 mm de comprimento, amortizável em 150 utilizações; rodapé metálico de 3 m de comprimento, que tenha o bordo superior pelo menos 15 cm por cima da superfície de trabalho, amortizável em 150 utilizações e prumos telescópicos de segurança fabricados em aço de primeira qualidade pintado em forno em epóxi-poliéster, de 35x35 mm e 1500 mm de comprimento, separados entre si uma distância máxima de 2 m e fixados individualmente a cada suporte retráctil, amortizáveis em 20 utilizações. Inclusive peças especiais de princípio e final de tramo e anilhas para a fixação da plataforma aos suportes.
Critério de medição de projecto: Comprimento medido segundo Plano de Segurança e Saúde.
Critério de medição de obra: Será medido o comprimento realmente montado segundo especificações do Plano de Segurança e Saúde.

| Código | Un | Descrição | Rendimento | Preço | Importância |
|---|---|---|---|---|---|
| mt50spb035 | Ud | Suporte retráctil metálico de 110 cm de encastramento e 70 cm de consola, para instalação de plataformas suspensas de nível variável. (material) | 0.650 | 11063.20 | 7191.08 |
| mt26aha010a | m² | Chapa perfurada de aço galvanizado, com perfurações redondas paralelas de diâmetro 8 mm. Painéis de 2000x1000x1,5 mm. (material) | 0.030 | 2063.86 | 61.92 |
| mt50spb030g | Ud | Prumo telescópico de segurança fabricado em aço de primeira qualidade pintado em forno em epóxi-poliéster, de 35x35 mm e 1500 mm de comprimento, com aperto em cima. (material) | 0.035 | 2276.93 | 79.69 |
| mt50spb050a | Ud | Travessa para prumo fabricada com molde, de tubo de aço pintado em forno em epóxi-poliéster, de 25 mm de diâmetro e 2500 mm de comprimento. (material) | 0.005 | 651.82 | 3.26 |
| mt50spb070 | Ud | Rodapé metálico de 3 m de comprimento e 150 mm de altura, pintado em forno em epóxi-poliéster. (material) | 0.002 | 2273.87 | 4.55 |
| mo119 | h | Oficial de 1ª Segurança e Saúde. (mão de obra) | 0.613 | 132.85 | 81.44 |
| mo120 | h | Operário Segurança e Saúde. (mão de obra) | 0.613 | 95.68 | 58.65 |
| % | % | Custos directos complementares | 2 % | 7480.59 | 149.61 |
|  |  | Custos directos |  |  | 7630.20 |
