# Equipamento de depuração de polietileno de alta densidade (PEAD/HDPE) formado por separador de gorduras, fossa séptica e filtro biológico anaeróbio, até 5 utilizadores

- Propriedade do ficheiro: CYPE INGENIEROS, S.A.
- Formato: FIEBDC-3/2002
- Âmbito geográfico: Moçambique
- Moeda: MZN
- Custos indirectos: 3.00 %
- IVA: 17.00 %

**IUE051** Ud Equipamento de depuração de polietileno de alta densidade (PEAD/HDPE) formado por separador de gorduras, fossa séptica e filtro biológico anaeróbio, até 5 utilizadores.
Fornecimento e instalação de equipamento de depuração de polietileno de alta densidade (PEAD/HDPE), com capacidade para 5 utilizadores, composto de: separador de gorduras para pré-tratamento das águas saponáceas procedentes da casa de banho (banheira ou chuveiro, lavatório e bidé) e da cozinha (tanque, máquina de lavar roupa, máquina de lavar loiça e lava-loiças); fossa séptica com tratamento anaeróbio por digestão através de processo biológico de decomposição da matéria orgânica das águas negras procedentes da sanita e filtro biológico com tratamento secundário anaeróbio por digestão das águas residuais domésticas negras e saponáceas, previamente tratadas, tudo colocado sobre leito de areia de 10 cm de espessura. Inclusive p/p de escavação, enchimento perimetral posterior de brita, caixas de visita, enchimento com betão armado C35/45 (XC4(P) + XA2(P); D25; S2; Cl 0,2) dos últimos 20 cm até à superfície do terreno, tubagens, acessórios e elementos de ligação. Totalmente instalado e em funcionamento.
Inclui: Escavação de terras. Descarga de areia no fundo da escavação. Colocação dos elementos componentes do equipamento sobre um leito de areia liso e uniforme. Verificação da sua total horizontalidade. Enchimento dos elementos com água. Enchimento com material granular, até ao nível da água, do espaço restante até às paredes da escavação. Posicionamento das caixas de visita em correspondência com a tampa de inspecção. Ligação à instalação geral de saneamento. Colocação da malha electrossoldada. Enchimento posterior da abertura até à superfície do terreno com betão.
Critério de medição de projecto: Número de unidades previstas, segundo documentação gráfica de Projecto.
Critério de medição de obra: Medir-se-á o número de unidades realmente executadas segundo especificações de Projecto.

| Código | Un | Descrição | Rendimento | Preço | Importância |
|---|---|---|---|---|---|
| mt01ara010 | m³ | Areia de 0 a 5 mm de diâmetro. (material) | 0.800 | 301.43 | 241.14 |
| mt46fgp010a | Ud | Separador de gorduras de polietileno de alta densidade para pré-tratamento de águas residuais saponáceas, volume 100 l, capacidade para 5 utilizadores (população equivalente). (material) | 1.000 | 5451.97 | 5451.97 |
| mt46fsp010a | Ud | Fossa séptica de polietileno de alta densidade para tratamento anaeróbio por digestão, volume 400 l, capacidade para 5 utilizadores (população equivalente). (material) | 1.000 | 11248.28 | 11248.28 |
| mt46fbp010a | Ud | Filtro biológico de polietileno de alta densidade para tratamento secundário anaeróbio por digestão, volume 500 l, capacidade para 5 utilizadores (população equivalente). (material) | 1.000 | 17862.38 | 17862.38 |
| mt01arr010b | t | Brita de pedreira, de 20 a 30 mm de diâmetro. (material) | 2.000 | 181.31 | 362.62 |
| mt10haf020nElla | m³ | Betão C35/45 (XC4(P) + XA2(P); D25; S2; Cl 0,2), fabricado em central, segundo NP EN 206-1. (material) | 0.800 | 3234.64 | 2587.71 |
| mt07ame020ffc | m² | Malha electrossoldada AR50 100x300 mm, com arames longitudinais de 5 mm de diâmetro e arames transversais de 4,2 mm de diâmetro, aço A500 EL. (material) | 4.000 | 61.25 | 245.00 |
| mt46fwa010 | Ud | Caixa de visita, tubagens e elementos de ligação. (material) | 5.000 | 2582.51 | 12912.55 |
| mq01ret020c | h | Retroescavadora sobre pneus, de 74,9 kW. (equipamento) | 0.969 | 942.63 | 913.41 |
| mo041 | h | Oficial de 1ª construção de obra civil. (mão de obra) | 2.404 | 69.28 | 166.55 |
| mo087 | h | Ajudante de construção de obra civil. (mão de obra) | 2.404 | 51.01 | 122.63 |
| mo008 | h | Oficial de 1ª canalizador. (mão de obra) | 2.885 | 71.61 | 206.59 |
| mo107 | h | Ajudante de canalizador. (mão de obra) | 2.885 | 50.91 | 146.88 |
| % | % | Custos directos complementares | 2 % | 52467.71 | 1049.35 |
|  |  | Custos directos |  |  | 53517.06 |
